# Rottweil LGS
Angebotsaufforderung (GAEB DA XML 3.3, DA83)
Projekt: 2623
Währung: EUR
Eröffnung: 16.02.2026
Ausführungsbeginn: 24.08.2026
Ausführungsende: 30.01.2027
Erstellt mit: GXML Toolbox V3.3 R20220330, ORCA AVA 27 27.00.00, 20.10.2026

## Vorbemerkungen
Veranlassung / Grundlage
Die große Kreisstadt Rottweil richtet im Jahr 2028 die Landesgartenschau aus. Die Schwerpunkte liegen
hierbei auf der gewässerökologischen Aufwertung der Neckarschleife sowie das Näherbringen der Stadt an
den Neckar durch neue Wege. Ausgangslage der Planung ist der mit dem 1. Preis gekürte Wettbewerbsentwurf von A24 Landschaft in einem landschaftsarchitektonischen Wettbewerb zur LGS Rottweil 2028.

Lage der Baustelle / Geschützte Bereiche
Im Wegekonzept der Landesgartenschau Rottweil ist ein Panoramaweg parallel zur
Straße In der Au vorgesehen. Er verläuft in Teilen in einem Streuobstbestand der nach § 33a Naturschutzgesetz (NatSchG) geschützt ist. Er wird über Trockenmauern in das Richtung Neckar abfallende Gelände eingepasst und als Pflegeweg für die Streuobstwiesen ausgewiesen. Die zu bearbeitende Fläche, ca. 8.000 qm, weist einen Höhenunterschied von ca. 12 m auf.
Die zu bearbeitenden Flächen sind über bereits vorhandenen Wege und Baustellenzufahrten, die im Zuge der Renatureirungsarbeiten angelegt wurden, über die Straße "In der Au" anzufahren.
Eine zweite Zufahrtsmöglichkeit besteht über die "Tafelgasse", die über Feldwege an die B27 angebunden ist und im Zuge der Baumaßnahmen als Baustellenzufahrt ausgewiesen ist.
Auf der Fläche befindet sich ein alter, zwingend zu schützenden Streuobstbaumbestand.

Die Baumaßnahmen umfassen im wesentlichen
- Bau von Trockenmauern
- Wassergebundene Wege, teilweise mit Blockstufen
- Erneuerung Gehweg und Wendeplatte aus Asphalt
- Liefrung und Einbau von Spielgeräten und Bänken
- Bepflanzung des Gehölzrandes mit Stauden
- Ansaat der Arbeitsbereiche
- ein Teil der Möblierung ist nach der Gartenschau 2028 einzubauen

Abkürzungen
Die aufgenommenen Abkürzungen haben folgende Bedeutung:

LV Leistungsverzeichnis
AG Auftraggeber
AN Auftragnehmer
BÜ Örtliche Bauüberwachung des Auftraggebers
BO Bauoberleitung des Auftraggebers
EÜ Geotechnische Eigenüberwachung des AN
FÜ Geotechnische Fremdüberwachung des AG
UBB Umwelt Baubegleitung des AG
OB Oberboden = Mutterboden
kUB kulturfähiger Unterboden
UG Untergrund = Rohboden

Unterlagen
Die dem LV beiliegenden Unterlagen im pdf-Format sind ausschließlich
für kalkulatorische Zwecke bestimmt.

Prüfung und Vorbehalte
Nach Aufforderung zur Abgabe des Angebotes ist das Leistungsverzeichnis umgehend auf Vollständigkeit zu
überprüfen. Evtl. fehlende Ausschreibungsbestandteile sind nach Prüfung sofort dem Verfasser des
Leistungsverzeichnisses schriftlich anzuzeigen. Vorbehalte gegen die Ausschreibungsbedingungen bzw. gegen das LV sowie gegen die vorgesehene Ausführung sind spätestens mit Angebotsabgabe geltend zu machen.

Angaben LV
Mit den im Leistungsverzeichnis enthaltenen Angaben über Bauart, Bauteil, Baustoff und Abmessungen gilt
auch der Herstellungsvorgang und -ablauf bis zur fertigen Leistung unter Zugrundelegung der anerkannten
Regeln der Technik und der gesetzlichen Vorschriften als beschrieben. Nebenleistungen, insbesondere das
Aufstellen, Vorhalten und Abbauen von Gerüsten, Schalungen, Werkzeugen, Geräten etc. sind in den
angebotenen Einheitspreisen enthalten, wenn nichts anderes in der Leistungsbeschreibung aufgeführt ist.
In die Einheitspreise ist grundsätzlich auch die Lieferung und der Einbau der ausgeschriebenen Materialien
und Baustoffe einzurechnen, wenn nichts anderes in der Leistungsbeschreibung ausgesagt wird.
Alle eingebauten Fremdmaterialien sind vom AN durch Lieferscheine und stoffliche Qualitätsnachweise zu
belegen. Für die Liefermaterialien sind entsprechende Gütenachweise und
Unbedenklichkeitsbescheinigungen vor der Anlieferung der Materialien vorzulegen.
Der AN hat die Aufmaße auf einem Aufmaßblatt nach Angabe des AG zu erstellen und dem AG 1-fach zur
Unterschrift vorzulegen. Zu jedem Aufmaßblatt sind Skizzen vom AN anzufertigen, aus denen sämtliche
Maße eindeutig hervorgehen. Der AG kontrolliert die angegebenen Maße des Aufmaßes in der Örtlichkeit.

Massenmehrungen
Es wird ausdrücklich darauf hingewiesen, dass sämtliche zusätzliche Arbeiten oder Massenmehrungen dem
AG durch den AN frühzeitig und schriftlich vor der baulichen Umsetzung angezeigt werden müssen.

Nebenangebote
Die Abgabe von Nebenangeboten ist nicht vorgesehen.

Sonstiges
Die VOB mit ihren Teilen A, B und C in der bei Angebotsabgabe gültigen Fassung ist
Ausschreibungsbestandteil.
Der Bieter erklärt sich mit Abgabe seines Angebots sowohl mit der Leistungsbeschreibung als auch mit den
technischen und allgemeinen Vorbemerkungen einverstanden.

Bietergespräch vor Auftragserteilung
Es ist geplant vor der Auftragserteilung ein Bietergespräch zu machen.

Beschreibung des Baufeldes / Ist-Zustand
Die zubearbeitende Fläche mit einer Baulänge von ca. 250 m und einer Baubreite von ca. 100 m befindet
sich in einer leichten Hanglage und weist einen Höhenunterschied von ca. 12 m auf. Die Fläche stellt den topographischen Übergang von der Talaue des Neckars hin zur Straße "In der Au" dar und weist in den Übergangsbereichen von der Wiese zur Straße eine steilere Böschungen auf.
Im Baufeld befinden sich mehrere zu erhaltende Gehölze, sowie ein zwingend zu erhaltender und zu schützender Streuobstbestand. Dieser ist aktuell durch einen Holzlattenzaun weitläufig abgegrenzt. Ebenso wurden Bereiche als Rückzugsort für Eidechsen abgegrenzt.
Der parallel zum Neackar geplante Fußweg wurde im Zuge der Arbeiten am Neckar bereits als Baustraße angelegt. Der Unterbau wird später überarbeitet und weiterverwendet. Weitere Baustelleneinrichtungsflächen sind im Plan: BodenschutzplanTB2_LGS_IBA_260410 dargestellt.
Die vorhande Wiese soll möglichst wenig in Anspruch genommen werden. Sie wurde lange Zeit gedüngt und beweidet und soll langfristigg zu einer Magerwise entwickelt werden.

Beschreibung der Bauleistung
Der östliche Brückenkopf der Landesgartenschau-Brücke bildet den Auftakt zum sogenannten Panoramaweg. Dieser neue Weg am Rande der Neckarwiesen kombiniert die Fußwegeverbindung zur Schindelbrücke mit Aufenthalts- und Bewegungsangeboten. Der Panoramaweg schafft einen markanten Abschluss des Wiesenparks. Die vorgelagerten Streuobstwiesen werden bewusst erhalten und nur durch schmale Wegebänder gequert. Auf den Wiesen verteilen sich Sonnenliegen, Picknickbereiche und Fitnessgeräte, die sich überwiegend an Senioren wenden. Eine Aussichtsterrasse mit Sitzbänken wird direkt auf das markante Innenstadtpanorama ausgerichtet.
Die Einbettung der Wege in die leichte Hanglage erfolgt über 0,5 bis 0,9m hohe Trockenmauern aus Muschelkalk. In den steileren Bereichen werden die wassergebundenen Wege mit Blockstufen aus Beton ergänzt. Drei Stichwege werden mit Stahlkanten gefasst und Enden in kleinen Ausscihststegen aus Metall und Holz, während der parallel zum Neckar verlaufende Weg ohne zusätzliche Einfassung, basierend auf den Baustraßen, mit einer wassergebundenen Deckschicht aufgewertet wird.
Der einseitige Gehweg entlang der Straße wird erneuert und verbreitert. Der Kreuzungsbereich wird als Ankunftsplatz der neuen Gartenschaubrücke ebenfalls vergrößert und die Deckschicht erneuert.
Für das Ausstellungsjahr der Gartenschau müssen einige Flächen mit Schotter befestigt werden.

Übergeordnete Verkehrswege und Andienung
Die Baustelle ist über zwei unterschiedliche Zuwegungen erreichbar.
Von Norden herkommend kann die Baustelle über die Straße "In der Au" über eine parallel zur Schindlbrücke neu errichtete, 5m breite  Brücke angefahren werden.
Von Süden besteht eine zweite Zufahrtsmöglichkeit über die "Tafelgasse", die über Feldwege an die B27 angebunden ist und im Zuge der Baumaßnahmen als Baustellenzufahrt ausgewiesen ist.
Von der Straße "In der Au" gehen zwei Abzweige in die parallel zum Neckar angelegte Baustraße ab.
Von hier und von der Straße aus kann die Baustelle erschlossen werden.
Die Wiese soll möglichst wenig in Anrpcuh genommen und geschont werden. Daher sind die Arbeiten "über Kopf" und über die neu anzulegenden Wege zu organisieren.
Die Straßen, Baustraßen und Lagerflächen werden parallel von anderen Gewerken wie beispielsweise die Neckarrenaturireung und den Brückenbau genutzt.
Die geplante Baustellenerschliessung ist vor Baubeginn mit dem AG und der BÜ
abzustimmen.

Bauwasser- und Baustrom
Bauwasser steht im Baufeld nicht zur Verfügung. Um eine geeignete Wasserversorgung für seine Arbeiten hat sich der AN eigenverantwortlich zu kümmern und in die Einheitspreise einzurechnen.
Im Bereich der Wendeplatte gibt es einen Baustromverteiler. Dieser kann gegen Vergütung der Stromkosten genutzt werden.

Zu kalkulierende Förderwege
Sollte in den Positionen dieses Leistungsverzeichnis kein eindeutiger anderer Förderweg beschrieben sein,
ist ein Förderweg von 500 bis zu 1000 m mit einzukalkulieren.

Bodenmanagement
Umgang mit Oberboden (OB) und kulturfähigem Unterboden (kUB)/
Vorsorgender Bodenschutz während der Baumaßnahme:

Folgende Rahmenparameter sind im Umgang mit Oberboden und Unterboden zwingend einzuhalten und
werden der Bauausführung zugrunde gelegt:

- Erhalt der Gefügestruktur des Ober- und Unterbodens; Lösen, Umlagern und Wiedereinbau nur in
ausreichend trockenem Zustand, Ausführung bei möglichst trockener Witterung und bei ausreichend
abgetrocknetem Boden. Überprüfen des Feuchtezustands des Oberbodens; nur Böden mit geeigneten
Mindestfestigkeiten dürfen bearbeitet werden. Die Tragfähigkeit des Bodens muss gewährleistet bleiben. Die
Mieten (Oberboden- und Unterbodenmiete) sind zur Erhaltung der Bodeneigenschaften und zum Schutz
gegen Vernässung, Verdichtung und Wildwuchs über eine kurzzeitige Lagerzeit von weniger als 3 Monaten
mit Folie abzudecken.

- Abtrag mit bodenschonenden Kettenfahrzeugen; Vermeidung von Radbaggereinsätzen; geeignete
Maschinen mit möglichst kleinem Flächendruck (z.B. Raupenbagger) sind zu verwenden. Der
Maschineneinsatz orientiert sich an DIN 19639 Bodenschutz bei Planung und Durchführung von
Bauvorhaben, Anhang A - Nomogramm (Bild A.1) und Tabelle Maschinen Einsatzgrenze (Tabelle A.1).
- Lagerflächen/ Mietenflächen sind vor der Beschickung nicht zu befahren. Lagerflächen zur Lagerung des
Ober- und kulturfähigen Unterbodens sind vor Ausführung der Arbeiten mit der OÜ, der FÜ und der UBB
abzustimmen und auszuweisen. Zuwegungen zu Einrichtungsflächen und Mietenaufstandsflächen sind
möglichst gering zu halten; nicht vermeidbare Zuwegungen sind mit Baggermatratzen oder temporären
Schotterpisten mit definiertem Aufbau.

- Sensorisch auffälliger Bodenaushub und Böden aus Verdachtsbereichen sind getrennt auszubauen und
separat zu lagern. Beim Eintritt einer solchen Situation ist umgehend die OÜ, die FÜ sowie die UBB des AG´s
zu informieren. Der AG klärt dann hausintern, welches Büro die weiteren Arbeitsschritte in die Wege leitet.

- Getrennte Gewinnung des humosen Oberbodens mit geeignetem Gerät (Löffelbagger), Lösen ggf. noch
vorhandener oberirdischer Pflanzteile; Zerkleinerung der Grasnarbe, in Gehölzbereichen Astwerk und
Stubben entfernen.

- Lagerung Oberboden in locker geschütteten Oberbodenmieten mit einer Maximalhöhe von 2 Metern zum
Erhalt der Bodeneigenschaften und der biologischen Aktivität, zulässige maximale Böschungsneigung 1 : 1,5,
Mietenoberkante glätten, anschließend oberflächlich auflockern.

- Lagerung Unterboden auf Unterbodenmieten mit einer Maximalhöhe von 5 Metern, Auflagerung des
Unterbodens auf dem gewachsenen Oberboden infolge der höheren Tragfähigkeit und zur Optimierung der
Lagerflächen für Ober- und Unterboden ("Schweizer Verfahren"). Die bauliche Umsetzung ist vor Ausführung
mit der UBB abzustimmen. Eine Auflagerung kann nur bei entsprechenden Bodenverhältnissen erfolgen.

- Abtrag vor Kopf in Streifen in Reichweite des Baggers.

- Zwischenlagerungen im Baufeld und die Wiederaufnahme des Bodenmaterials sind mit äußerster Sorgfalt
durchzuführen; die Zwischenlagerzeit sollte so kurz wie möglich gehalten bzw. möglichst vermieden werden.
Generell sollte eine Direktumlagerung des anstehenden Bodenmaterials erfolgen.

- Instruktion und Einweisung des Gerätepersonals hinsichtlich eines schonenden Bodenabtrags durch die
UBB.

- Begleitung der Erdbaumaßnahmen durch die bodenkundliche Fachkraft (UBB) des AG und Dokumentation.
Für den Bearbeitungsbereich im Speziellen wird folgendes Vorgehen hinsichtlich des Bodenschutzes
definiert:

Generell:
Alle anstehenden Bodenarbeiten (Oberboden- und Unterbodenarbeiten) finden in der Ausführung vor Kopf
statt.

Bodenbearbeitung
Als Grundlage für die Bewertung des Bodenaushubs dient der Geotechnische Bericht von HPC vom 30.10.2024. Er wurde im wesentlichen für die Renaturierungsarbeiten des Neckars und die drei neuen Brücken, die im Rahmen der Gartenschau gebaut werden, angefertigt. Insbesondere die Bohrungen 8 und 9 liegen in der Näher des Baufelds und auf ähnlichen Höhen, so dass sie als Grundlage herangezogen werden können.

Boden und Verwertung
Die anstehenden Bodenverhältnisse sind im Geotechnischen Untersuchungsbereicht von HPC umfangreich erkundet und untersucht worden. Das Gutachten ist dieser Leistungsbeschreibung in der Anlage 3.5 mit beigefügt und ist Vertragsbestandteil.
Die Bohrungen 8 und 9 liegen in der Nähe des Bearbeitungsgebietes.
Im Untersuchungsbericht ist auch die abfallrechtliche Einstufung erfolgt.
Der Großteil der Proben weist keine Belastungen auf und wurde als BM-F0 eingestuft.
Die untersuchte Probe des Hangschutts zeigte einen erhöhten Kohlenwasserstoffwert und wurde daher als BM-F3 eingestuft.
Das Aushubmaterial ist sortenrein auf einer Miete zu lagern und abfallrechtlich zu untersuchen.
Die Lage des Mietenlagers wird vor Ort festgelegt. Es ist mit einem Transportweg von bis zu 1 km zu
rechnen.
Der zu erwartende Schichtenaufbau ist im Titel Erdarbeiten ausführlich beschrieben.

Schützenswerter Baum- und Gehölzbestand
Im zukünftigen Bearbeitungsfeld ist ein schützenswerter Baum- und Gehölzbestand vorhanden.
Der Baumschutz hat einen sehr hohen Stellenwert.
Die erforderliche Maßnahmen zur Schadensvermeidung sind vor Beginn der Baumaßnahme durchzuführen.
Die zu erhaltenden Gehölze sind anhand der Vorgaben der DIN 18920, der RAS-LP4 bzw. R SBB 2023 zu
sichern und zu erhalten
Das Merkblatt der Stadt Rottweil zum Baumschutz 2028 RW Vermerk Baumschutz-v1.0, ist zwingend zu
beachten.
Die geplanten Regelaufbauten im Wegebau werden bei Bedarf im Gehölzbereich angepasst.
Im Radius von 2,50 m um dem Stamm sind die Arbeiten unter besonderen Anforderungen auszuführen.
In diesm Bereich sind keine vibrierenden Maschinen zulassen.
Sollten zur Herstellung der Beläge mit Einfassungen Hauptwurzeln angetroffen werden, ist das weitere
Vorgehen unverzüglich mit dem AG und der ÖB abzustimmen.
Sollten bei sonstigen Grabarbeiten zB für Fundamente oder Leitungen Hauptwurzeln angetroffen werden, ist
das weitere Vorgehen unverzüglich mit dem AG und der ÖB abzustimmen.

Vorhandene Ver-/ Entsorgungsleitungen
Das Plangebiet wird im Bereich der Wendeplatte von mehreren Leitungen (Schmutzwasser, Regenwasser, Gas, Strom) gequert. Da sich in diesem Bereich an den Bestandshöhen nichts ändert, sollte dies kein Problem sein.
Im Bereich der Böschung nördlich im Plangebiet, verläuft die Schmutzwasserleitung nahe der Geländeoberkante teilweise in der Böschung.
Die genannten Informationen entbinden den AN nicht von seiner Pflicht, sich selbst über das Vorhandensein
weiterer Kabel bzw. Leitungen und deren exakten Verlauf bei den Leitungsträgern zu informieren.
Durch die Bauarbeiten hervorgerufene Beschädigungen von Leitungen gehen zu Lasten des AN.

Kampfmitteluntersuchung/ Kampfmittelräumung
Die Stadt Rottweil, insbesondere der Bahnhofsbereich wurden im 2. Weltkrieg bombardiert. Aus diesem
Grund hat der AG durch die Firma provisys Kampfmittelerkundung und Vorabsondierungen durchführen
lassen.
In den Anlagen ist die Gefährdungsabschätzung der Kampfmittelerkundung, Stand 16.01.2026 ersichtlich.
Es besteht kein Kampfmittelverdacht für die zu bearbeitenden Flächen.
Auf dem Gelände kann allerdings grundsätzlich das Vorhandensein von Kampfmitteln nicht ausgeschlossen
werden. Die Arbeiten erfolgen in erster Linie oberflächennah in einem bereits überformten
Bearbeitungsabschnitt.
Sollte im Zuge der Arbeiten ein kampfmittelverdächtiger Gegenstand gefunden werden, so sind die Arbeiten
an der Fundstelle sofort einzustellen, die Fundstelle ist abzusperren und der Kampfmittelräumdienst sowie
der Auftraggeber unverzüglich zu informieren, um die weiteren Maßnahmen zu besprechen.

Denkmalschutz/ Information Landesdenkmalamt
Gemäß § 20 Denkmalschutzgesetz sind Funde bei den Erdarbeiten unverzüglich dem AG, der ÖB und dem
ehrenamtlichen Denkmalpfleger Herrn Thomas Schlipf anzuzeigen.

Ortsbegehung
Die Durchführung einer Ortsbegehung vor Abgabe des Angebots wird dringend angeraten.

Anlagen:

Plananlagen
05-01 L01 Übersichtsplan Neckarauen und Panoramaweg
05-01 L02 Lageplan Panoramaweg Nr1
05-01 L03 Lageplan Panoramaweg Nr.2
05-01 D01 Regeldetails
05-01 D02 Trockenmauern
05-01 D03 Stege

Terminplan
2028-PS Zeitplan-v1.05

Weitere Anlagen
Baumschutz: 2028 RW Vermerk Baumschutz-v1.0
Kampfmittel: P-2023-40 RP Freiburg_Räumkonzept und Gefährdungsabschätzung_Rottweil-ENTWURF16.01.2026
Bodengutachten: HPC_2223280(6)_GU
Baustelleneinrichtung: BodenschutzplanTB2_LGS_IBA_260410

Baustelleneinrichtung/ Lagerflächen/ Baustellenandienung
Die Leistungen der Baustelleneinrichtung sind gem. DIN 18299 4.1 Nebenleistungen und werden nicht
gesondert vergütet. Die erforderlichen Leistungen sind in die Einheitspreise der nachfolgend beschriebenen
Leistungspositionen mit einzukalkulieren.
Als Flächen für die Baustelleneinrichtung steht angrenzend an die asphaltierte Straße "In der Au" gegenüber dem Schützenverein eine geschotterte Fläche von ca. 20 x 20 m als Lager- und Baustelleneinrichtungsfläche zur Verfügung.

Innerhalb des Baufeldes stehen nur bedingt Lagerflächen zur Verfügung.
Materialanlieferungen in Teilabschnitten sind der Kalkulation zu Grunde zu legen.
Im Kronen- und Wurzelbereich der Grossbäume ist die Lagerung von Materialien nicht erlaubt.
Der konkrete Standort der Baustelleneinrichtung sowie die Lagerflächen sind im Vorfeld im Rahmen des
Bietergesprächs in Abstimmung mit dem AG, Baulogistik und der BÜ/BO abzustimmen.
Nach Beendigung der Baumaßnahme ist die BE-Fläche vom AN vollständig zu räumen und in den geplanten
Endzustand herzustellen.

Verunreinigungen der öffentlichen Straßen und Wege durch den Baubetrieb bzw. Materialanlieferung und
-abfuhr sind unverzüglich und täglich auch ohne direkte Anweisung durch die Bauleitung zu beseitigen. Die
Arbeiten hierfür sind in der Baustelleneinrichtung mit zu berücksichtigen.

Baustellentermine
Es findet ein wöchentlicher Jour Fixe zur Klärung offener Punkte im Zuge des Bauablaufs bzw. zur Kontrolle
der Bauabläufe auf die terminlichen Vorgaben statt. Der Jour Fixe Termin findet auf der Baustelle statt. Durch
den AN ist ein weisungsbefugter Vertreter mit umfassender Kenntnis der Baumaßnahme zu entsenden. Die
wöchentliche Teilnahme des AN am Jour Fixe wird vertraglich definiert. Die Teilnahme wird nicht vergütet.

Gleichzeitig laufende Baumaßnahme (vgl. Gesamtterminplan 2028-PS Zeitplan-v1.05)
Im Baufeld und flankierend zum Baufeld finden zeitgleich folgende Baumaßnahmen statt.
- TB 2.2.1 Neckarauen bis September 2027
- Renaturierung Neckar BA2 bis Juni 2027
- TB 4.1.2 Straße in der Au bis April 2028
- TB 2.4.5a Spielplatz bis April 2028
- Gartenschaubrücke bis Dezember 2027
- ENRW bis März 2028

Die Arbeiten sind mit den parallel vor Ort tätigen Gewerken eng zu koordinieren und abzustimmen.

Maschinen- und Materialeinsatz
Die Bauausführung der ausgeschriebenen Arbeiten sind unter Berücksichtigung des Bestands unter
eingeschränkten Platzverhältnissen durchzuführen. Der AN hat seine Baugeräte an die örtlichen
Gegebenheiten anzupassen. Dies gilt insbesondere für die Erdbaugeräte, sowie für die eingesetzten LKW´s.
Zur Vermeidung/ Verringerung der Bodenverdichtung wird der Einsatz von Kettenfahrzeugen auf der
Baustelle zwingend vorgeschrieben. Der sich anschließende Straßenraum darf nur mit Kettenfahrzeugen mit
Gummiketten befahren werden.
Die ausformulierten Inhalte zum Geräteeinsatz und zu den Erdarbeiten sind
dem vorgesehenen Maschinen- und Materialeinsatz zugrunde zu legen (Orientierung DIN 19639, Anhang A).
Der Umgang mit gewässergefährdeten Stoffen ist auf der Baustelle untersagt.
Bei der Betankung der Baufahrzeuge ist ein Mindestabstand von 20 m zu Oberflächengewässern
einzuhalten. Sämtliche Baumaschinen im Baufeld sind mit biologisch abbaubarem Hydrauliköl zu betreiben.

Vorschrift über den Umgang mit Kraftstoffen und technischen Ölen auf der Baustelle
Kraftstoffbehälter sowie Öle und Schmierstoffe dürfen auf der Baustelle nur in einem abgeschlossenen Raum
oder einem abschließbaren umfriedeten Teil der Baustelle, zu dem nur der Maschinist oder der
Baustellenleiter Zugang hat, ge lagert werden. Behälter müssen eine ausreichend große Auffangwanne
besitzen. Warnschilder "Rauchen und offenes Feuer verboten" sind anzubringen.
Der Lagerplatz ist so zu wählen, dass bei einem unvorhergesehenen Auslaufen der Behälter
1. kein Kraftstoff in den Wasserlauf im Stadtdgraben oder die Kanalisation gelangen kann.
2. kein Kraftstoff in den Untergrund versickern kann.
Auf die geltenden Vorschriften für wassergefährdende Stoffe wird hingewiesen.
Leere Kraftstoffbehälter dürfen nicht auf der Baustelle in größerem Umfang gelagert werden.
Die Lagerung von Kraftstoffen ist auf der Baustelle auf das zur Aufrechterhaltung des Betriebes notwendige

Vorläufiger Terminablauf / Umsetzung des Bausoll
Die Termine zur baulichen Umsetzung sind in KEV 116.1 (B) BVB 3. Ausführungs-/ Vertragsfristen
beschrieben und definiert. Die auf diesem Formblatt definierten Termine für den Anfangs- und Endtermin der
Leistung sind der Terminrahmen/ stellen den Terminrahmen dar, in welchem die Leistungserbringung
erfolgen soll.
Für die einzelnen Bauabschnitte ist von folgenden vorläufigen Ausführungsterminen für die Bauleistung
auszugehen. Die Termine sind vorläufig und in Abhängigkeit der Baufortschritte der Vorgewerke
einzuterminieren und vorzusehen:

Baubeginn 01.12.2026
Teilfrist Pflanzarbeiten bis Mai 2027
Gesamtfertigstellung ohne Fertigstellungspflege bis 31.07.2027

Vom AG zur Verfügung gestellte Unterlagen
Der AN erhält nach Zuschlagserteilung die zur Durchführung der Arbeiten erforderlichen
Ausführungspläne (Lagepläne, Querschnitte, Details in unterschiedlichen Maßstäben)
Pläne in digitaler Ausfertigung.
Planfortschreibungen werden digital zur Verfügung gestellt. Die aktuellen Planindexe sind der
baulichen Umsetzung zugrunde zu legen. Regelmässige Planfortschreibungen berechtigen nicht zur
Anmeldung von Mehrkosten und sind in der Kalkulation zu berücksichtigen.

Vom AN zur Verfügung zu stellenden Unterlagen
Spätestens 12 Tage nach Auftragserteilung ist dem AG ein verbindlicher Bauzeitenplan vorzulegen, welcher
regelmäßig den aktuellen Verhältnissen anzupassen bzw. fortzuschreiben ist.
Der AN hat dem AG (bzw. dessen BÜ) 1 mal wöchentlich seine Bautagesberichte zu übergeben.
Rechtzeitig vor dem Einbau sind dem AG die Materialkennwerte der erdbautechnischen Liefermaterialien zur
Freigabe vorzulegen. Die erforderlichen Nachweise (z.B. Qualität, Unbedenklichkeit) sind seitens des AN
oder seiner EÜ zu erbringen.
Die Anlieferung der Materialien hat erst nach Freigabe durch den AG (bzw. dessen BÜ oder geotechnischer
FÜ) zu erfolgen.

Umrechnungsfaktoren
Zur Umrechnung von Gewicht in Volumen werden die in nachfolgender Tabelle aufgeführten Umrechnungs-
und Verdichtungsfaktoren verbindlich festgelegt. Abweichungen von den tatsächlichen Werten der einzelnen
Lieferwerke sind in die Einheitspreise einzukalkulieren.

Stoff unverdichtet verdichtet
 t / m3 t / m3

Sande
Sand 0/2 mm 1,56 1,85

Kies
Rheinkies 8/16 bzw. 8/32 1,78

Kiessande
0/32 (FSS)* 1,72 2,05

Gemische
Kalksteine 0/45 bzw. 0/56 1,80 2,15
(KFT)*
Schroppen 0/100 2,08

Schotter
Kalkstein 32/45 bzw. 45/56 1,52 1,75

Splitt
Hartgesteinssplitt 2/8 bzw. 5/8 1,80

Auffüllmaterial
Siebschutt 1,80 2,08

Bituminöse Strassenbaustoffe
Tragdeckschichten (BTS) 2,36
Tragschichten (BTS) 2,36
Binderschichten (BTS) 2,36
Deckschichten (BDS) 2,40
Gußasphalt (BDS) 2,45

Betonbau
Hydraulisch gebundene Tragschichten 2,40
Bindemittel Zement
Beton unbewehrt 2,45
Beton bewehrt 2,50

Boden
Oberboden 1,70 pflanzfertig eingebaut
Unterboden 1,70 1,90

* Bei den hier angegebenen Bezeichnungen handelt es sich um die Bezeichnung des güteüberwachten
Materials.

KFT = Kombinierte Frostschutztragschicht
BTS = Bituminöse Tragschicht
BDS = Bitumöse Deckschicht

Werden für die ausgeschriebenen Arbeiten im Zuge anderer Untersuchungen (Kontrollprüfungen für
Gütenachweise) an neutralen Instituten auch Gewichte von Schüttgütern ermittelt, treten die dort
festgestellten an die Stelle der hier festgelegten Werte. Die Umrechnungstabelle hat nur
abrechnungstechnische, jedoch keine bodenmechanische Bedeutung.

Grundsätzlich sind für alle eingebauten Materialien Lieferscheinnachweise zu führen und spätestens mit der
Schlussrechnung einzureichen. In diesem Zusammenhang wird auf die Bestimmungen der VOB/B § 14 Abs.
1 hingewiesen.

## 01 PANORAMAWEG

### Titel 01 Vorarbeiten

**01.1 Verkehrsrechtliche Anordnung einholen und umsetzten**
*** Pauschalposition
Verkehrsrechtliche Anordnung (§ 45 StVO)
beim zuständigen Amt einholen,
inkl. aller dafür benötigten Unterlagen,
wie Formblätter und Plangrundlagen-Erstellung.

Diese vor Ort durch Absperrmaßnahmen und Beschilderung gemäß amtlicher Vorgaben umsetzten.

Grund: Sperrung Gehweg "In der Au" während der Baumaßnahme.

Während der Gehwegsanierung und dem Ausbau des Kreuzungsbereichs zur Wendeplatte muss ein Sperrung bzw. Umleitung ausgewiesen werden.

dafür wird voraussichtlich benötigt,
-2Stück Gefahrenzeichen 123 Arbeitsstelle
-2Stück Zusatzzeichen 1000-12/22: Fußgänger Gehweg gegenüber benutzen, 1xlinksweisend und 1xrechtsweisend
-2Stück Vorschriftszeichen 259 Verbot für Fußgänger
-2Stück Vorschriftszeichen 254 Verbot für Radverkehr
-Kombinierte Vorwegweiser;
4Stück gelbes Umleitungsschild
für Fußgänger und Radfahrer mit Pfeil
2Stück gelbes Umleitung-aufgehoben-Schild
mit für Fußgänger und Radfahrer

Die Verkehrsschilder nach StVO inkl. Pfosten
mit Fußplatten sind in dieser Position mit einzukalkulieren.
Menge: 1,000 psch

**01.2 Bauzaun Stahlrohrrahmen verz Vergitterung H 2m aufstellen räumen**
STLB-Bau 2025-04 000
Bauzaun, auf unbefestigtem Untergrund, aus Einzelelementen mit verzinktem Stahlrohrrahmen und Vergitterung, verschraubt, mit Standfüßen, Zaunoberkante über Oberfläche Gelände 2 m, aufstellen und räumen.
Menge: 100,000 m

**01.3 Bauzaun Stahlrohrrahmen verz Vergitterung H 2m umsetzen**
STLB-Bau 2026-04 000
Bauzaun, auf unbefestigtem Untergrund, aus Einzelelementen mit verzinktem Stahlrohrrahmen und Vergitterung, verschraubt, mit Standfüßen, Zaunoberkante über Oberfläche Gelände 2 m, umsetzen nach besonderer Anordnung des AG.
Menge: 100,000 m

**01.4 Bauzaun Stahlrohrrahmen verz Vergitterung H 2m vorhalten**
STLB-Bau 2026-04 000
Bauzaun, auf unbefestigtem Untergrund, aus Einzelelementen mit verzinktem Stahlrohrrahmen und Vergitterung, verschraubt, mit Standfüßen, Zaunoberkante über Oberfläche Gelände 2 m, vorhalten,
Positionsmenge = Produkt aus '100'
(Vorhaltemenge)
mal '25
....................................................'
(Vorhaltedauer).
Menge: 2500,000 mWo

**01.5 Verkehrseinrichtung nach StVO, temporär, Schrankenzaun**
Verkehrseinrichtung nach StVO, temporär, Schrankenzaun Euro1, inkl. Fußplatten und Beleuchtung, aufbauen und abbauen.
Menge: 300,000 m

**01.6 Schrankenzaun vorhalten**
Verkehrseinrichtung nach StVO, temporär, Schrankenzaun Euro1, inkl. Fußplatten und Beleuchtung, vorhalten.

Positionsmenge = Produkt aus
300m (Vorhaltemenge)
mal
25 Wochen (Vorhaltedauer).
Menge: 7500,000 m

**01.7 Schrankenzaun umsetzen**
Verkehrseinrichtung nach StVO, temporär, Schrankenzaun Euro1, inkl. Fußplatten und Beleuchtung, umsetzen.
Menge: 300,000 m

**01.8 Stammschutz Ummantelung Bohlen Polsterung U 0,5-1m H 2m herstellen**
STLB-Bau 2026-04 000
Stammschutz durch 40 mm dicken Bohlenmantel einschl. Polsterung gegen den Baum, Stammumfang in 1 m Höhe gemessen über 0,5 bis 1 m, Abstand vom Stamm mind. 10 cm, Höhe mind. 2 m, herstellen.
Menge: 40,000 St

**01.9 Schutzzaun gg.mech.Schäden Bäume**
Schutzzaun gegen mechanische Schäden an Bäumen,
Abstand 1,5 m zur Krone, als Lattenzaun, Befestigung an Holzpfosten, Durchmesser 8 bis 10 cm, Länge 300 cm, mit Schrauben, herstellen.
Menge: 300,000 m

**01.10 Wurzelbereichsschutz Vlies Kiessand0/8 D 20cm Baggermatratzen Stahl herstellen räumen**
STLB-Bau 2026-04 000
Schutz des Wurzelbereiches von Großgehölzen und Bäumen vor Druckschäden für befristete Belastung durch Baumaschinen, Baustelleneinrichtungen und Materiallagerung, Abdeckung vollflächig mit Vlies und Kiessand, Körnung 0/8, Dicke 20 cm, Auflage von Baggermatratzen, aus Stahl, herstellen und räumen.
Menge: 150,000 m2

**01.11 Verkehrsschild ausbauen, lagern und wiedereinbauen**
Vorhandeses Verkehsschild, Pfosten mit mehreren Wegweisern, Pfostenlänge 2,5 m, Durchmesser 48 mm, ausbauen, seitlich lagern und später wieder einbauen.
Inkl. Punktfundament aus Beton, ca. 60x60x80cm groß.
Menge: 1,000 St

**01.12 Mastleuchte ausbauen, lagern und wieder einbauen**
Mastleuchte ausbauen, seitlich lagern und zu späterem zeitpunkt wieder einbauen.
Mast aus verzinktem Stahl, in Fundamenthülse mit Sand eingegossen, Höhe ca. 5,5 m, Abbruch von Hand/mit handgeführten Kleingeräten.
Die Aufsatzleuchte und die Verkabelung werden bauseits durch die Stadtwerke demontiert und wieder angeschlossen.
Das neue Fundament wird gesondert vergütet.
Menge: 8,000 St

**01.13 Fläche mähen Schnittgut lagern Wiese Wuchs-H bis 50cm**
STLB-Bau 2026-04 003
Bewachsene Fläche vor dem Abtragen mähen, Schnittgut auf der Baustelle geordnet lagern, Bewuchs Wiese, Wuchshöhe bis 50 cm.
Menge: 3000,000 m2

**01.14 Baugelände abräumen Aufwuchs Wurzelwerk H bis 50cm getrennt laden ges.Vergüt.Entsorg.**
STLB-Bau 2026-04 003
Baugelände abräumen, von Aufwuchs einschl. Wurzelwerk, in zusammenhängender Fläche, Bewuchshöhe bis 50 cm, anfallende Stoffe trennen und laden, Entsorgung wird gesondert vergütet.
Menge: 1000,000 m2

**01.15 Strauch roden B 200-300cm H 400-500cm T 30-40cm lagern**
STLB-Bau 2026-04 003
Strauch roden, Bewuchsbreite über 200 bis 300 cm, Bewuchshöhe über 400 bis 500 cm, Rodungstiefe über 30 bis 40 cm, gerodete Stoffe auf der Baustelle lagern.
Menge: 5,000 St

**01.16 Baum fällen Durchm. 10-30cm H 5-10m lagern**
STLB-Bau 2026-04 003
Baum fällen, aus geschlossenen Beständen unter Schonung des umgebenden Baumbestandes, stückweise absetzen, Stammdurchmesser über 10 bis 30 cm, Baumhöhe über 5 bis 10 m, Stamm und Astwerk, anfallende Stoffe auf der Baustelle lagern.
Menge: 5,000 St

**01.17 Wurzelstock roden T 30-40cm Durchm. 15-30cm lagern**
STLB-Bau 2026-04 003
Wurzelstock roden, Rodungstiefe über 30 bis 40 cm, Durchmesser der Schnittfläche über 15 bis 30 cm, gerodete Stoffe auf der Baustelle lagern.
Menge: 15,000 St

**01.18 Wurzelstock roden T 30-40cm Durchm. bis 10cm lagern**
STLB-Bau 2026-04 003
Wurzelstock roden, Rodungstiefe über 30 bis 40 cm, Durchmesser der Schnittfläche bis 10 cm, gerodete Stoffe auf der Baustelle lagern.
Menge: 15,000 St

**01.19 Grasnarbe zerkleinern abräumen lagern D 3-5cm**
STLB-Bau 2026-04 003
Grasnarbe zerkleinern, abräumen, auf der Baustelle geordnet lagern, Schichtdicke über 3 bis 5 cm.
Menge: 3000,000 m2

**01.20 Asphaltoberbau schneiden D 10-15cm**
STLB-Bau 2026-04 080
Asphaltoberbau schneiden, Dicke der Befestigung über 10 bis 15 cm, Ausführung mit Fugenschneidgerät, Entsorgung wird gesondert vergütet.
Menge: 5,000 m

**01.21 Rückbau Bitumenh.Befestigung nicht schadstoffbelastet 20kN/m3 D 15 cm Geräteeinsatz mgl. Stoffe**
STLB-Bau 2026-04 084
Rückbau der bitumenhaltigen Befestigung, nicht schadstoffbelastet,
Abfall ist nicht gefährlich, Wichte des Abbruchstoffes DIN EN 1991-1-1 20 kN/m3,
Abbruchdicke '15' cm,
Geräteeinsatz ist möglich, max. Gesamtgewicht der Geräte ohne Beschränkung, Ausführung staubarm TRGS 559, aufgenommene Stoffe zur Entsorgung sortieren, sammeln, und auf der Baustelle lagern.
Menge: 300,000 m2

**01.22 Rückbau Bordstein Beton nicht schadstoffbelastet TB10/25 24kN/m3 Geräteeinsatz mgl. Stoffe**
STLB-Bau 2026-04 084
Rückbau des Bordsteins aus Beton, nicht schadstoffbelastet,
Abfall ist nicht gefährlich, ohne Festlegung eines Zuordnungskriteriums LAGA/DepVO/EBV/RuVA, Form TB 10/25, Wichte des Abbruchstoffes DIN EN 1991-1-1 24 kN/m3, Geräteeinsatz ist möglich, max. Gesamtgewicht der Geräte ohne Beschränkung, Ausführung staubarm TRGS 559,
aufgenommene Stoffe sammeln, und auf der Baustelle lagern.
Menge: 330,000 m

**01.23 Rückbau Bordstein Beton nicht schadstoffbelastet HB15/30 24kN/m3 Geräteeinsatz mgl. Stoffe**
STLB-Bau 2026-04 084
Rückbau des Bordsteins aus Beton, nicht schadstoffbelastet,
Abfall ist nicht gefährlich, ohne Festlegung eines Zuordnungskriteriums LAGA/DepVO/EBV/RuVA, Form HB 15/30, Wichte des Abbruchstoffes DIN EN 1991-1-1 24 kN/m3, Geräteeinsatz ist möglich, max. Gesamtgewicht der Geräte ohne Beschränkung, Ausführung staubarm TRGS 559,
aufgenommene Stoffe sammeln, und auf der Baustelle lagern.
Menge: 40,000 m

**01.24 Rückbau Plattenbelag Betonrasengitterstein D 8cm nicht schadstoffbelastet 24kN/m3 Geräteeinsatz mgl. Stoffe**
STLB-Bau 2026-04 084
Rückbau des Plattenbelages außen, aus Betonrasengittersteinen, Kammern verfüllt mit Oberboden-Sand-Splitt-Gemisch, Dicke 8 cm, einschl. Bettung aus Splitt, Dicke 5 cm, nicht schadstoffbelastet,
Abfall ist nicht gefährlich, ohne Festlegung eines Zuordnungskriteriums LAGA/DepVO/EBV/RuVA, Wichte des Abbruchstoffes DIN EN 1991-1-1 24 kN/m3, Geräteeinsatz ist möglich, max. Gesamtgewicht der Geräte ohne Beschränkung,
aufgenommene Stoffe sammeln, und auf der Baustelle lagern.
Menge: 250,000 m2

**01.25 Aufbruch Pflasterbelag Natursteinpflaster Pflasterzeile B 10-15cm D 60mm Fundament Beton Rückenstütze D 20cm nicht schadstoffbelastet 24kN/m3 Geräteeinsatz mgl. Stoffe**
STLB-Bau 2026-04 084
Aufbruch des Pflasterbelages außen, aus Natursteinpflaster, als Pflasterzeile, Breite über 10 bis 15 cm, Dicke 60 mm, einschl. Fundament aus Beton und zweiseitige Rückenstütze, Bettungsdicke 20 cm, Dicke der Rückenstütze 15 cm, nicht schadstoffbelastet,
Abfall ist nicht gefährlich, ohne Festlegung eines Zuordnungskriteriums LAGA/DepVO/EBV/RuVA, Wichte des Abbruchstoffes DIN EN 1991-1-1 24 kN/m3, Geräteeinsatz ist möglich, max. Gesamtgewicht der Geräte ohne Beschränkung,
aufgenommene Stoffe sammeln, und auf der Baustelle lagern.
Menge: 120,000 m

**01.26 Zaun Holz/Holzwerkstoff abbrechen nicht schadstoffbelastet H 2m D 2 cm 7,5kN/m3 v.Hand Stoffe**
Abbruch des Zaunes aus Holz/Holzwerkstoff, Zaunfelder mit einseitiger Lattung aus Bauschnittholz im Rahmen einer Totalabbruchmaßnahme, nicht schadstoffbelastet,
Abfall ist nicht gefährlich, Altholzkategorie A I, Höhe 2 m,
Abbruchdicke '2' cm, Wichte des Abbruchstoffes DIN EN
1991-1-1 7,5 kN/m3,
Abbruch von Hand/mit handgeführten Kleingeräten,
aufgenommene Stoffe sammeln, und auf der Baustelle lagern,
inkl. Abbruch der Pfosten.
Menge: 350,000 m

**01.27 abbrechen Befestigung ohne Bindemittel Schotter-Splitt-Brechsand-Gemisch nicht schadstoffbelastet 19kN/m3 D 30-40cm Geräteeinsatz mgl. Stoffe**
STLB-Bau 2026-04 084
Totalabbruch der Befestigung ohne Bindemittel, aus Schotter-Splitt-Brechsand-Gemisch, nicht schadstoffbelastet,
Abfall ist nicht gefährlich, ohne Festlegung eines Zuordnungskriteriums LAGA/DepVO/EBV/RuVA, Wichte des Abbruchstoffes DIN EN 1991-1-1 19 kN/m3, Dicke über 30 bis 40 cm,
Geräteeinsatz ist möglich, max. Gesamtgewicht der Geräte ohne Beschränkung, Ausführung staubarm TRGS 559,
aufgenommene Stoffe sammeln, und auf der Baustelle lagern.
Menge: 350,000 m3

**01.28 Untersuchung Abfalldeklaration**
STLB-Bau 2025-04 087
Untersuchung zur Abfalldeklaration nach LAGA-Merkblatt 20, Tabelle II.1.2-1 Mindestuntersuchungsprogramm für Boden bei unspezifischem Verdacht, Untersuchung im Feststoff aus Haufwerken.
Menge: 1,000 St

**01.29 Abfall nicht gefährlich AVV170302 nicht schadstoffbelastet EBV 2023 RuVA A LKW AN transp. entsorgen Vergüt.Entsorg. AN**
STLB-Bau 2025-04 087
Bau- und Abbruchabfälle, Bitumengemische, Kohlenteer und teerhaltige Produkte,
nicht gefährlich, Abfallschlüssel nach AVV (Abfallverzeichnis-Verordnung) 170302 Bitumengemische,
nicht schadstoffbelastet, Werte gemäß Ersatzbaustoffverordnung 2023 sind eingehalten,
Verwertungsklasse A, RuVA-StB 01, Fassung 2005,
auf Baustelle lagernd, laden, mit LKW des AN transportieren, entsorgen, max. Gesamtgewicht ohne Beschränkung, zum zugelassenem Lager oder zur Anlage nach Wahl des AN, Vergütung der Entsorgung übernimmt AN.
Menge: 200,000 t

**01.30 Abfall nicht gefährlich AVV170504 nicht schadstoffbelastet EBV 2023 BM-0 Lehm Schluff LKW AN transp. entsorgen Vergüt.Entsorg. AN**
STLB-Bau 2026-04 087
Bau- und Abbruchabfälle, Boden, Steine und Baggergut,
nicht gefährlich, Abfallschlüssel nach AVV (Abfallverzeichnis-Verordnung) 170504 Boden/Stein,
nicht schadstoffbelastet, Werte gemäß Ersatzbaustoffverordnung 2023 sind eingehalten,
Charakterisierung Bodenmaterial Klasse BM-0 Lehm, Schluff nach EBV 2023, Anlage 1, Tabelle 3,
auf Baustelle lagernd, laden, mit LKW des AN transportieren, entsorgen, max. Gesamtgewicht ohne Beschränkung, zum zugelassenem Lager oder zur Anlage nach Wahl des AN, Vergütung der Entsorgung übernimmt AN.
Menge: 750,000 t

**01.31 Abfall nicht gefährlich AVV170201 nicht schadstoffbelastet LKW AN transp. entsorgen Vergüt.Entsorg. AN**
STLB-Bau 2025-04 087
Bau- und Abbruchabfälle, Holz, Glas und Kunststoff,
nicht gefährlich, Abfallschlüssel nach AVV (Abfallverzeichnis-Verordnung) 170201 Bau-/Abbruchabfall Holz,
nicht schadstoffbelastet, Altholzkategorie A II,
auf Baustelle lagernd, laden, mit LKW des AN transportieren, entsorgen, max. Gesamtgewicht ohne Beschränkung, zum zugelassenem Lager oder zur Anlage nach Wahl des AN, Vergütung der Entsorgung übernimmt AN.
Menge: 5,000 t

**01.32 Abfall nicht gefährlich AVV170904 nicht schadstoffbelastet LKW AN transp. entsorgen Vergüt.Entsorg. AN**
STLB-Bau 2025-04 087
Sonstige Bau- und Abbruchabfälle,
nicht gefährlich, Abfallschlüssel nach AVV (Abfallverzeichnis-Verordnung) 170904 gemischte Bau- und Abbruchabfälle,
nicht schadstoffbelastet,
auf Baustelle lagernd, laden, mit LKW des AN transportieren, entsorgen, max. Gesamtgewicht ohne Beschränkung, zum zugelassenem Lager oder zur Anlage nach Wahl des AN, Vergütung der Entsorgung übernimmt AN.
Menge: 5,000 t

**01.33 Abfall nicht gefährlich AVV200201 nicht schadstoffbelastet LKW AN transp. entsorgen Vergüt.Entsorg. AN**
STLB-Bau 2025-10 087
Siedlungsabfälle, Garten- und Parkabfälle,
nicht gefährlich, Abfallschlüssel nach AVV (Abfallverzeichnis-Verordnung) 200201 biologisch abbaubare Abfälle,
nicht schadstoffbelastet,
auf Baustelle lagernd, laden, mit LKW des AN transportieren, entsorgen, max. Gesamtgewicht ohne Beschränkung, zum zugelassenem Lager oder zur Anlage nach Wahl des AN, Vergütung der Entsorgung übernimmt AN.
Menge: 10,000 t

**01.34 Grasnarbe Abfall nicht gefährlich AVV200201 nicht schadstoffbelastet LKW AN transp. entsorgen Vergüt.Entsorg. AN**
Entsorgung Grasnarbe,
Siedlungsabfälle, Garten- und Parkabfälle,
nicht gefährlich, Abfallschlüssel nach AVV (Abfallverzeichnis-Verordnung) 200201 biologisch abbaubare Abfälle,
nicht schadstoffbelastet,
auf Baustelle lagernd, laden, mit LKW des AN transportieren, entsorgen, max. Gesamtgewicht ohne Beschränkung, zum zugelassenem Lager oder zur Anlage nach Wahl des AN, Vergütung der Entsorgung übernimmt AN.
Menge: 240,000 t

### Titel 02 Erdarbeiten

*Hinweis: Vorbemerkungen Boden*
Vorbemerkung Boden
Als Grundlage für die Bewertung des Bodenaushubs dient der Geotechnische Bericht von HPC vom 30.10.2024.

Er wurde im wesentlichen für die Renaturierungsarbeiten des Neckars und die drei neuen Brücken, die im Rahmen der Gartenschau gebaut werden, angefertigt. Insbesondere die Bohrungen 8 und 9 liegen in der Näher des Baufelds und auf ähnlichen Höhen, so dass sie als Grundlage herangezogen werden können.

Auf der rechten Seite des Neckars stehen bereits oberflächennah Schichten der Verwitterungszone an, die rasch von bankigen Festgesteinsschichten unterlagert werden.

Die Schichten treten in den verschiedenen Bohrungen unterschiedlich auf. Für eine detaillierte Einteilung wird empfohlen, den Geotechnischen Bericht heranzuziehen.

Baugrundbeschreibung
In den Bohrungen wurden folgende geologisch und bodenmechanisch zu unterscheidende Böden
angetroffen:

Einteilung Homogenbereiche gem. DIN 18 300:2015-08

Homogenbereich A  Oberboden
Homogenbereich B:  Hangschutt
Homogenbereich C:  Muschelkalk

Oberboden
Bis ca. 0,1 - 0,3 m u. GOK: nur teilweise im Baufeld vorhanden und häufig umgelagert:
Schluff, sandig bis schwach sandig, tlw. schwach kiesig, humos, durchwurzelt, braun bis dunkelbraun.

Hangschutt
Tiefe: ab ca. 0,3 - 5,0 m (nur teilweise, vor allem an den Talflanken, angetroffen, Mächtigkeit zwischen 0,3 und 0,8 m).
Bodenansprache: Kies, steinig, schluffig bis stark schluffig, beige, Wassergehalt: 4 - 15 %
Bodenart: grob- bis gemischtkörniger Boden (GU, GU*)

Verwitterungszone des Oberen Muschelkalks
Tiefe: ab ca. 0,6 bis 9,4 m (Mächtigkeit 0,7 bis 2,9 m)
Bodenansprache. Kalkstein, kiesig, verwittert, stark geklüftet (längs- und horizontal) mit bindigen Kluftfüllungen, grau, beige
Bodenart: grobkörniger Boden (GU, GU*)

Hydrogeologische Verhältnisse:
Es besteht ein zusammenhängender Grundwasserspiegel im Quartär, der mit dem Neckarwasserspiegel korrespondiert.
Bei hohen Neckarwasserspiegeln drückt der Neckarwasserspiegel in das Grundwasser. Bei niedrigem Neckarwasserspiegel fließt das Grundwasser in
den Neckar.

Die Grundwasserstände liegen bei B8 mit 547,9m ca. 3,9m und bei B9 mit 556,2m ca. 5,7m unter der Geländeoberkante.

Wiederverwendung Aushubmaterial:
Die nichtbindigen Böden mit einem Feinkornanteil (< 0,063 mm) = 15 % können in der Regel ohne Zusatzmaßnahmen für Geländeauffüllungen mit definiertem Verdichtungsgrad verwendet werden.

Einordnung Entsorgung:
Oberboden und kulturfähiger Unterboden ist vor Beginn der Erdarbeiten zu schützen oder abzutragen und entsprechend den bodenschutzrechtlichen Vorgaben zwischenzulagern bzw.
zu verwerten.
Bei der orientierenden chemischen Untersuchung zeigten sich vereinzelt Hinweise auf entsorgungsrelevante Schadstoffgehalte, die zu einer Einstufung > BM-0 führen.

Die untersuchte Probe des Hangschutts zeigte einen erhöhten Kohlenwasserstoffwert und wurde daher als BM-F3 eingestuft.

Die untersuchte Probe des verwitterten Muschelkalks Hangschutts weist keine Überschreitungen nach den Parametern der VwV-Boden auf.
Daraus resultiert eine Einstufung BM-0.

**02.1 Oberboden abtragen seitl. lagern BG3a SU Abtrag-H bis 10cm**
STLB-Bau 2026-04 003
Oberboden, profilgerecht abtragen und seitlich lagern, Bodengruppe 3a DIN 18915 (schwach bindig, sandig), eine Bodengruppe, Bodengruppe 1 SU DIN 18196 (Sand-Schluff-Gemisch), Abtragshöhe bis 10 cm, Mengenermittlung nach Aufmaß an der Entnahmestelle.
Menge: 2300,000 m2

**02.2 Oberboden abtragen seitl. lagern Handarbeit BG3a SU Abtrag-H bis 10cm**
STLB-Bau 2026-04 003
Oberboden, profilgerecht abtragen und seitlich lagern, in Handarbeit, Bodengruppe 3a DIN 18915 (schwach bindig, sandig), eine Bodengruppe, Bodengruppe 1 SU DIN 18196 (Sand-Schluff-Gemisch), Abtragshöhe bis 10 cm, Mengenermittlung nach Aufmaß an der Entnahmestelle.
Menge: 50,000 m2

**02.3 Boden lösen lagern Abtrag-T 0,5m GU**
STLB-Bau 2026-04 002
Boden
profilgerecht lösen und seitlich lagern, Abfall ist nicht gefährlich, Abtragtiefe bis 0,5 m,
Homogenbereich 2, mit einer Bodengruppe, Bodengruppe 1 GU DIN 18196 (Kies-Schluff-Gemisch), Tiefe oberer Horizont des Homogenbereiches von 0 m, Tiefe unterer Horizont des Homogenbereiches bis 2 m,
Baumaßnahme der Geotechnischen Kategorie 1 DIN 4020,
- Konsistenz DIN EN ISO 14688-1 fest, Mengenermittlung nach Aufmaß an Abtragprofilen.
Menge: 800,000 m3

**02.4 Boden lösen lagern von Hand Abtrag-T 0,5m GU**
STLB-Bau 2026-04 002
Boden
profilgerecht lösen und seitlich lagern, Arbeiten von Hand, Abfall ist nicht gefährlich, Abtragtiefe bis 0,5 m,
Homogenbereich 2, mit einer Bodengruppe, Bodengruppe 1 GU DIN 18196 (Kies-Schluff-Gemisch), Tiefe oberer Horizont des Homogenbereiches von 0 m, Tiefe unterer Horizont des Homogenbereiches bis 2 m,
Baumaßnahme der Geotechnischen Kategorie 1 DIN 4020,
- Konsistenz DIN EN ISO 14688-1 fest, Mengenermittlung nach Aufmaß an Abtragprofilen.
Menge: 50,000 m3

**02.5 Boden Graben lösen lagern Sohlen-B 0,7-0,8m T bis 0,8m GU**
STLB-Bau 2026-04 002
Boden der Gräben, profilgerecht lösen, seitlich lagern, Abfall ist nicht gefährlich, Breite der Sohle über 0,7 bis 0,8 m, Aushubtiefe bis 0,8 m,
Homogenbereich 2, mit einer Bodengruppe, Bodengruppe 1 GU DIN 18196 (Kies-Schluff-Gemisch), Tiefe oberer Horizont des Homogenbereiches von 0 m, Tiefe unterer Horizont des Homogenbereiches bis 2 m,
Baumaßnahme der Geotechnischen Kategorie 1 DIN 4020,
- Konsistenz DIN EN ISO 14688-1 fest, Mengenermittlung nach Aufmaß an der Entnahmestelle.
Menge: 20,000 m3

**02.6 Boden Einzelfundament lösen lagern T bis 0,8m GU**
STLB-Bau 2026-04 002
Boden für Einzelfundament, nach Abtrag des Oberbodens,
profilgerecht lösen, seitlich lagern, Abfall ist nicht gefährlich, nicht schadstoffbelastet,
Aushubtiefe bis 0,8 m,
Homogenbereich 2, mit einer Bodengruppe, Bodengruppe 1 GU DIN 18196 (Kies-Schluff-Gemisch), Tiefe oberer Horizont des Homogenbereiches von 0 m, Tiefe unterer Horizont des Homogenbereiches bis 2 m,
Baumaßnahme der Geotechnischen Kategorie 1 DIN 4020,
- Konsistenz DIN EN ISO 14688-1 fest, Mengenermittlung nach Aufmaß an der Entnahmestelle.
Menge: 20,000 m3

**02.7 Boden Streifenfundament lösen lagern T bis 0,4m GU**
STLB-Bau 2026-04 002
Boden für Streifenfundament, nach Abtrag des Oberbodens,
profilgerecht lösen, seitlich lagern, Abfall ist nicht gefährlich, nicht schadstoffbelastet,
Aushubtiefe bis 0,4 m,
Homogenbereich 2, mit einer Bodengruppe, Bodengruppe 1 GU DIN 18196 (Kies-Schluff-Gemisch), Tiefe oberer Horizont des Homogenbereiches von 0 m, Tiefe unterer Horizont des Homogenbereiches bis 5 m,
Baumaßnahme der Geotechnischen Kategorie 1 DIN 4020,
- Konsistenz DIN EN ISO 14688-1 fest.
Menge: 80,000 m3

**02.8 Boden gelagert einbauen verdichten GU D 30-50cm**
STLB-Bau 2026-04 002
Boden, seitlich gelagert, profilgerecht einbauen und verdichten, mit einer Bodengruppe, Bodengruppe 1 GU DIN 18196 (Kies-Schluff-Gemisch), Schichtdicke über 30 bis 50 cm.
Menge: 225,000 m3

**02.9 Boden Hauptverfüllung einbauen verdichten D 30-50cm**
STLB-Bau 2026-04 002
Boden, auf der Baustelle gelagert, für Hauptverfüllung, DIN EN 1610, profilgerecht einbauen und verdichten, in Graben, Schichtdicke über 30 bis 50 cm.
Menge: 20,000 m3

**02.10 Oberboden gelagert auftragen BG3a GU D bis 10cm**
STLB-Bau 2026-04 003
Oberboden, seitlich gelagert, profilgerecht auftragen, Bodengruppe 3a DIN 18915 (schwach bindig, sandig), eine Bodengruppe, Bodengruppe 1 GU DIN 18196 (Kies-Schluff-Gemisch), Auftragsdicke bis 10 cm.
Menge: 225,000 m3

**02.11 Planum Abweichung +/-2cm EV2 45MPa**
STLB-Bau 2026-04 002
Planum herstellen, zulässige Abweichung von der Sollhöhe +/- 2 cm, Verformungsmodul mind. EV2 45 MPa.
Menge: 2100,000 m2

**02.12 Statischer Lastplattendruckversuch Unterbau/Planum**
STLB-Bau 2025-10 080
Kontrollprüfung ZTV LW auf besondere Anordnung des AG, für Unterbau/Planum, Prüfung für Verformungsmodul, mit statischem Lastplattendruckversuch DIN 18134.
Menge: 4,000 St

**02.13 Dynmischer Lastplattendruckversuch Unterbau/Planum**
STLB-Bau 2025-10 080
Kontrollprüfung ZTV LW auf besondere Anordnung des AG, für Unterbau/Planum, Prüfung für Verformungsmodul, mit dynamischem Lastplattendruckversuch TP BF-StB.
Menge: 10,000 St

*Hinweis: Vorbemerkungen Entsorgung*
Entsorgung und Dokumentation der Entsorgung ist gemäß Ersatzbaustoffverordnung durchzuführen.
Gemäß EBV §14 Abs. 3 i.V.m. $6 Abs. Nr. 1,2 und 3 BBodSchV besteht keine Untersuchungspflicht des Bodenmaterials (Beprobung gemäß Vorposition), wenn die angefallene Aushubmenge nicht mehr als 500m³ beträgt und sich nach Inaugenscheinnahme der Materialien am Herkunftsort und auf Grund der Vornutzung der betreffenden Grundstücke keine Anhaltspunkte ergeben, dass die Materialien die Vorsorgewerte nach Anlage 1 Tabelle 1 und 2 BBodSchV überschreiten und keine Hinweise auf weitere Belastungen der Materialien vorliegen.

Wenn gemäß §14 Abs. 3 EBV keine Untersuchung der Haufwerke durchgeführt werden muss, ist die Voraussetzung des Absehens einer analytischen Untersuchung und die vorgenommene Klassifizierung auf den Lieferscheinen dokumentiert und ab Ausstellung der Dokumente fünf Jahre aufbewahrt werden. Entsorgungsort ist pro Lieferschein gemäß EBV zu dokumentieren.

Wenn eine Untersuchung durchgeführt werden muss, ist gemäß EBV das Probenahmeprotokoll, die Untersuchungsergebnisse, die Bewertung der Untersuchungsergebnisse und die Klassifizierung zu dokumentieren, der Entsorgungsweg mit Lieferscheinen festzuhalten und ab Ausstellung der Dokumente fünf Jahre aufzubewahren.

Der erforderliche Aufwand ist in die Entsorgungskosten einzuberechnen. Die ggf. erforderliche Beprobung ist mit den Vorpositionen vergütet.

**02.14 Untersuchung Abfalldeklaration**
STLB-Bau 2025-04 087
Untersuchung zur Abfalldeklaration nach LAGA-Merkblatt 20, Tabelle II.1.2-1 Mindestuntersuchungsprogramm für Boden bei unspezifischem Verdacht, Untersuchung im Feststoff aus Haufwerken.
Menge: 1,000 St

**02.15 Abfall nicht gefährlich AVV170504 nicht schadstoffbelastet EBV 2023 BM-0 Lehm Schluff LKW AN transp. entsorgen Vergüt.Entsorg. AN**
STLB-Bau 2025-04 087
Bau- und Abbruchabfälle, Boden, Steine und Baggergut,
nicht gefährlich, Abfallschlüssel nach AVV (Abfallverzeichnis-Verordnung) 170504 Boden/Stein,
nicht schadstoffbelastet, Werte gemäß Ersatzbaustoffverordnung 2023 sind eingehalten,
Charakterisierung Bodenmaterial Klasse BM-0 Lehm, Schluff nach EBV 2023, Anlage 1, Tabelle 3,
auf Baustelle lagernd, laden, mit LKW des AN transportieren, entsorgen, max. Gesamtgewicht ohne Beschränkung, zum zugelassenem Lager oder zur Anlage nach Wahl des AN, Vergütung der Entsorgung übernimmt AN.
Menge: 400,000 t

**02.16 Abfall nicht gefährlich AVV170504 schadstoffbelastet EBV 2023 BM-F3 LKW AN transp. entsorgen Vergüt.Entsorg. AN**
STLB-Bau 2026-04 087
Bau- und Abbruchabfälle, Boden, Steine und Baggergut,
nicht gefährlich, Abfallschlüssel nach AVV (Abfallverzeichnis-Verordnung) 170504 Boden/Stein,
schadstoffbelastet, Werte gemäß Ersatzbaustoffverordnung 2023 sind eingehalten,
Charakterisierung Bodenmaterial Klasse BM-F3 nach EBV 2023, Anlage 1, Tabelle 3 und Tabelle 4,
Parameter Abfall EBV 2023, Anlage 1, Tabelle 4 '8'

auf Baustelle lagernd, laden, mit LKW des AN transportieren, entsorgen, max. Gesamtgewicht ohne Beschränkung, zum zugelassenem Lager oder zur Anlage nach Wahl des AN, Vergütung der Entsorgung übernimmt AN.
Menge: 50,000 t

### Titel 03 Technische Anlagen

**03.1 Schachtabdeck. anpassen Fahrbahn Abnehmen Auflagering Stemmarbeiten H 60mm Weite 625mm**
Schachtabdeckung anpassen, aus Gusseisen mit Betonfüllung, in Fahrbahnen, einschl. Abnehmens eines Auflageringes und erforderlicher Stemmarbeiten an Beton, Höhe 60 mm, Lichte Weite 625 mm, inkl. Fugen.
Menge: 2,000 St

**03.2 Straßenablauf anpassen Fahrbahn Abnehmen Auflagering Stemmarbeiten H 60mm Weite 390mm**
Straßenablauf anpassen, aus Beton, Aufsatz aus Gusseisen, in Fahrbahnen, einschl. Abnehmens eines Auflageringes und erforderlicher Stemmarbeiten an Beton, Höhe 60 mm, Lichte Weite 390 mm, inkl. Fugen.
Menge: 1,000 St

**03.3 Straßenkappe anpassen Fahrbahn**
Straßenkappe anpassen, aus Gusseisen, in Fahrbahnen, inkl. Fugen.
Menge: 2,000 St

**03.4 Schachtabdeck. anpassen Fahrbahn**
Schachtabdeckung anpassen, aus Beton, 60x80cm, in Fahrbahnen, aus Asphalt, inkl. Fugen.
Menge: 2,000 St

**03.5 Schutzrohr PE-HD-Verbundrohr flexibel AD 110mm**
STLB-Bau 2026-04 051
Schutzrohr als Verbundrohr aus PE-HD DIN 8075, Maße DIN 16961-1 in Sandwich-Bauweise, flexibel, Nenn-Außendurchmesser 110 mm.
Menge: 90,000 m

**03.6 Markierung Trasse Trassenband**
STLB-Bau 2026-04 051
Markierung von Kabeltrassen mit Trassenband, Farbton gelb, in Trassenmitte, verlegen 40 cm über Rohr.
Menge: 90,000 m

**03.7 Sand Seitenverfüllung Abdeckung Rohr einbauen verdichten D 15-20cm**
STLB-Bau 2025-04 002
Sand, natürliche Gesteinskörnung TL Gestein, liefern, für Seitenverfüllung und Abdeckung von Rohrleitungen, DIN EN 1610, profilgerecht einbauen und verdichten, in Graben, Schichtdicke über 15 bis 20 cm.
Menge: 15,000 m3

**03.8 Punktfundament Mastleuchte herstellen**
Punktfundament Mastleuchte herstellen,
bestehend aus Fundamentrohr aus PE,
Außendurchmesser 400mm, Länge 1m,
senkrecht versetzt auf 20cm Frostschutzschicht 0/45.
Rohr außen einbetoniert, C12/15 Mindeststärke 20cm.
Die Kabelschleifen sind in die Rohre einzulegen,
einschl. Aussparungen für Kabeleinführung.
OK Fundament 15cm unter OK Gelände,
Fundament inkl. Erdarbeiten und Beton.
Menge: 12,000 St

### Titel 04 Treppen, Mauern und Fundamente

*Hinweis: Vorbemerkung Trockenmauerarbeiten im Streuobstbestand*
Die Trockenmauern befinden sich teilweise innerhalb beziehungsweise im unmittelbaren Umfeld des geschützten Streuobstbestands "In der Au".
Die Ausführung hat in ungebundener Bauweise und ohne tief gegründete Betonfundamente zu erfolgen. Bei sämtlichen Arbeiten sind die vorhandenen Obstbäume einschließlich ihrer Stamm-, Kronen- und Wurzelbereiche zu schützen.
Eingriffe in den Wurzelraum sind auf das technisch erforderliche Mindestmaß zu beschränken. Erforderliche Stamm- und Wurzelschutzmaßnahmen sind entsprechend den Ausführungsunterlagen und den Vorgaben der zuständigen Fachbauleitung durchzuführen.
Lagerflächen, Baustelleneinrichtungen, Materialtransporte und der Einsatz von Baumaschinen sind so zu organisieren, dass Beeinträchtigungen des Streuobstbestands vermieden werden.
Die Trockenmauern sind als unversiegelte Konstruktionen herzustellen. Ihre Hohlraumstruktur ist dauerhaft zu erhalten und darf nicht durch Mörtel, Beton oder andere gebundene Baustoffe verschlossen werden.
Die naturschutzfachliche Stellungnahme begründet diese Anforderungen damit, dass die Trockenmauern zusätzlichen Lebensraum bieten können und bei handwerklicher Herstellung ohne tiefes Betonfundament von einer Vermeidung von Schäden an nahestehenden Bäumen ausgegangen wird. Bei Bodeneingriffen können zusätzliche Wurzelschutzmaßnahmen erforderlich werden

Die Steine können beispielsweise bei folgenden Steinbruch bezogen werden:
Natursteinwerk Borst GmbH & Co. KG
Konsul-Metzing-Str. 40 - 44
D-97268 Kirchheim
Telefon: 09366 - 900 610
Telefax: 09366 - 900 61 90
E-Mail: info@natursteinwerk-borst.de

*Hinweis: Allgemein technische Vorbemerkungen*
Die Ausführung des Trockenmauerwerks hat gemäß den FLL-Empfehlungen für Planung, Bau und Instandhaltung von Trockenmauern aus Naturstein, Ausgabe 2012, zu erfolgen. Das Mauerwerk ist im gesamten Mauerkörper handwerksgerecht und standsicher auszubilden. Die Steine müssen sich gegenseitig berühren, standsicher aufliegen und so miteinander verzahnt werden, dass sie weder wackeln noch aus dem Verband herausgezogen werden können.
Folgende Anforderungen sind einzuhalten:
- Ausführung mit wechselnden Stein- und Schichthöhen.
- Möglichst engfugige Herstellung.
- Versetzte Lager- und Stoßfugen.
- Vermeidung von Kreuzfugen.
- Überbindung der Stoßfugen bei Schichtenmauerwerk mindestens 10 cm, mindestens jedoch ein Drittel der Steinlänge.
- Stoßfugen dürfen nicht über mehr als drei Schichten verlaufen.
- Jeder dritte Mauerstein ist als Binder einzubauen.
- Je Quadratmeter Ansichtsfläche ist mindestens ein Durchbinder einzubauen.
- Hohlräume sind während des Mauerbaus mit geeigneten kleineren Steinen spannungs- und reibungsschlüssig auszufüllen.
- Das Auszwickeln darf nur innerhalb des Mauerkörpers von innen nach außen erfolgen.
- Eine nachträgliche Verkeilung innerhalb der sichtbaren Mauerfläche ist nicht zulässig.
- Lagerhafte Muschelkalksteine sind entsprechend ihrer natürlichen Schichtung einzubauen.
- Läufer- und Bindersteine sind innerhalb des gesamten Mauerkörpers fachgerecht miteinander zu verzahnen.
Die Steinbreite der Läufer muss mindestens dem 1,5-fachen der Steinhöhe entsprechen. Die Länge beziehungsweise Einbindetiefe der Binder muss mindestens dem Zweifachen der Steinhöhe entsprechen. Lange Binder müssen mindestens zwei Drittel der Mauerdicke einbinden. Durchbinder müssen annähernd über die gesamte Mauerdicke reichen

*Hinweis: Vorbemerkung Baugrund und Gründung der*
Die geplanten Trockenmauern des Panoramawegs befinden sich überwiegend im Bereich der Baugrundaufschlüsse B9, RKS 34 und RKS 38. Gemäß HPC_2223280(6)_GU stehen im Gründungsbereich überwiegend Hangschuttablagerungen sowie verwitterte bis angewitterte Muschelkalkschichten an. Maßgebende Homogenbereiche sind S3 (Neckarkies/Hangschutt) und S4 (Verwitterungszone Oberer Muschelkalk bzw. Muschelkalk).
Die freigelegte Gründungssohle ist vor Beginn der Gründungsarbeiten hinsichtlich Tragfähigkeit, Homogenität und Eignung für die Lastabtragung der Trockenmauern zu prüfen. Lockere Bodenbereiche, organische Bestandteile, Fremdstoffe, aufgewitterte Hohlräume, stark geklüftete Bereiche sowie weiche oder aufgeweichte Zonen sind vollständig auszukoffern und durch geeignetes, verdichtungsfähiges Material zu ersetzen.
Die Gründungssohle ist profilgerecht gemäß Ausführungsplanung herzustellen und bis zum Einbau der Fundamentlage vor Vernässung zu schützen. Nicht ausreichend tragfähige Bereiche sind nachzuarbeiten. Die Freigabe der Gründungssohle erfolgt durch die Bauleitung vor Herstellung der Fundamentlage bzw. vor Einbau der vorgesehenen Schottertragschicht.

**04.1 Planum für Trockenmauer gemäß Geländeverlauf**
Planum für Trockenmauer gemäß Geländeverlauf aus Ausführungsplanung herstellen.
Die Neigung der Gründungssohle ist entsprechend dem Maueranlauf auszubilden.
Zulässige Abweichung von der Sollhöhe ± 2 cm. Verformungsmodul mindestens EV2 = 60 MN/m², Verdichtungsnachweis auf Anordnung AG wird gesondert vergütet.
Einschließlich aller erforderlichen Nebenleistungen.
Abrechnung nach Aufmaß.
Menge: 260,000 m²

**04.2 Planum für Trockenmauer abgetreppt herstellen**
Planum für Trockenmauer abgetreppt herstellen.
Die Neigung der Gründungssohle ist entsprechend dem Maueranlauf auszubilden.
Zulässige Abweichung von der Sollhöhe ± 2 cm. Bei quergeneigtem Gelände Planum abgetreppt ausbilden. Verformungsmodul mindestens EV2 = 60 MN/m², Verdichtungsnachweis auf Anordnung AG wird gesondert vergütet.
Einschließlich aller erforderlichen Nebenleistungen.
Abrechnung nach Aufmaß.
Menge: 120,000 m²

**04.3 Gründungssohle verdichten**
Gründungssohle für Trockenmauer gemäß Ausführungsplanung profilieren und verdichten.
Die Gründungssohle ist gemäß Ausführungsplanung höhen- und profilgerecht herzustellen. Die Neigung der Gründungssohle ist entsprechend dem Maueranlauf auszubilden.
Bei quergeneigtem Gelände ist die Gründungssohle entsprechend der Planung abgetreppt herzustellen.
Die Gründungssohle muss ebenflächig, tragfähig sowie frei von Verformungen sein.
Vor Einbau der Schottertragschicht ist die Gründungssohle der Bauleitung zur Prüfung und Freigabe vorzulegen.
Verformungsmodul mindestens EV2 = 60 MN/m².
Verdichtungsgrad mindestens DPr = 0,97.
Einschließlich aller erforderlichen Prüf-, Profilierungs-, Verdichtungs-, Nacharbeits- und Nebenleistungen.
Abrechnung nach Aufmaß.
Menge: 380,000 m²

**04.4 Schottertragschicht für Trockenmauer herstellen**
Schottertragschicht aus natürlichen Gesteinskörnungen nach ZTV SoB-StB herstellen. Körnung 0/32 mm oder 0/45 mm, Schichtdicke 20 cm. Die Tragschicht ist allseitig 10 cm über die Außenkante des Mauerfußes hinaus herzustellen. Bei quergeneigtem Gelände Einbau entsprechend Gründungsverlauf erforderlichenfalls abgetreppt.
Verdichtungsgrad mindestens DPr = 1,0, Verformungsmodul auf Oberkante mindestens EV2 = 100 MN/m².
Einschließlich aller erforderlichen Nebenleistungen.
Abrechnung nach Aufmaß.
Menge: 380,000 m²

**04.5 Einfassungsstein aus Muschelkalk herstellen**
Einfassungsstein aus Muschelkalk entsprechend der Mauerkronenausbildung der Trockenmauern liefern und versetzen.
Ausführung aus großformatigen Muschelkalksteinen mit naturgespaltener Sichtfläche. Steindicke mindestens 20 bis 25 cm, Steintiefe mindestens 25 bis 30 cm.
Ausbildung entsprechend Materialität und Gestaltung der angrenzenden Trockenmauern.
Steine vollflächig auf der vorbereiteten Gründungssohle bzw. Schottertragschicht versetzen.
Einbindung mindestens 5 cm unter Belagsoberkante.
Oberkante mindestens 5 cm über der angrenzenden Grünfläche bzw. bündig zur angrenzenden Belagsfläche herstellen. Entsprechend Ausführungsplanung.
Material: Muschelkalk, Güteklasse NTR 2, gemischtfarbig, Herkunft Franken.
Einbau als Einfassung zwischen Wegedecke und Grünfläche gemäß Ausführungsplanung.
Einschließlich Lieferung, Versetzen, Ausrichten sowie aller erforderlichen Nebenleistungen.
Abrechnung nach Aufmaß.
Menge: 175,000 m

**04.6 Trockenmauerwerk der Stützwand aus Muschelkalk H bis 0,8m**
Trockenmauer als einhäuptige Stützwand entlang eines Gehweges gemäß Ausführungsplanung herstellen.
Sichtbare Mauerhöhe 0,50 bis 0,80 m, Mauerdicke am Mauerfuß mindestens 0,65 m, Anlauf der Maueransichtsfläche 10 %.
Ausführung als unregelmäßiges Schichtenmauerwerk (Wechselschichtmauerwerk) mit versetzten Lagerfugen und wechselnden Schichthöhen.
Material: Muschelkalk, Güteklasse NTR 2, gemischtfarbig, Herkunft Franken. Steinlängen ca. 20 bis 60 cm, Steinhöhen ca. 8 bis 25 cm. Die Steintiefen sind entsprechend ihrer Funktion als Läufer-, Binder- und Durchbindersteine sowie der erforderlichen Mauerdicke auszubilden.
Ansichtsflächen spaltrau bzw. bruchrau.
Ausführung als handwerksgerechter Mauerwerksverband gemäß den Technischen Vorbemerkungen sowie den FLL-Empfehlungen für Planung, Bau und Instandhaltung von Trockenmauern aus Naturstein, Ausgabe 2012.
Eckausbildungen, Hintermauerungen, Mauerdecksteine, Anschluss- und Fundamentsteine an Einbauten werden gesondert vergütet.
Einschließlich Lieferung und Einbau sämtlicher Läufer-, Binder-, Pass- und Durchbindersteine sowie aller erforderlichen Nebenleistungen.
Abrechnung nach Aufmaß der sichtbaren Ansichtsfläche inkl. Ansichtsfläche Abdeckstein.
Menge: 45,000 m²

**04.7 Trockenmauerwerk der Stützwand aus Muschelkalk H bis 0,5 m**
Trockenmauerwerk der Stützwand aus Muschelkalk als Wechselschichtmauerwerk herstellen, ohne angrenzenden Gehweg
Wie Pos. 4.6, jedoch in Bereichen ohne angrenzenden Gehweg und ohne zusätzliche Verkehrslasten.
Sichtbare Mauerhöhe 0,30 bis 0,50 m, Mauerdicke am Mauerfuß mindestens 0,55 m, Anlauf der Maueransichtsfläche 10 %.
Abrechnung nach Aufmaß der sichtbaren Ansichtsfläche inkl. Ansichtsfläche Abdeckstein.
Menge: 145,000 m²

**04.8 Trockenmauerwerk aus Muschelkalk zweihäuptig**
Trockenmauer als zweihäuptige Sitzmauer entlang eines Gehweges gemäß Ausführungsplanung herstellen.
Sichtbare Mauerhöhe 0,30 bis 0,50 m, Mauerdicke am Mauerfuß mindestens 0,55 m, Anlauf der Maueransichtsfläche 10 %. Ausführung als unregelmäßiges Schichtenmauerwerk (Wechselschichtmauerwerk) mit versetzten Lagerfugen und wechselnden Schichthöhen.
Material: Muschelkalk, Güteklasse NTR 2, gemischtfarbig, Herkunft Franken. Steinlängen ca. 20 bis 60 cm, Steinhöhen ca. 8 bis 25 cm. Die Steintiefen sind entsprechend ihrer Funktion als Läufer-, Binder- und Durchbindersteine sowie der erforderlichen Mauerdicke auszubilden.
Ansichtsflächen spaltrau bzw. bruchrau.
Ausführung als handwerksgerechter Mauerwerksverband gemäß den Technischen Vorbemerkungen sowie den FLL-Empfehlungen für Planung, Bau und Instandhaltung von Trockenmauern aus Naturstein, Ausgabe 2012.
Eckausbildungen, Hintermauerungen, Mauerdecksteine, Anschluss- und Fundamentsteine an Einbauten werden gesondert vergütet.
Einschließlich Lieferung und Einbau sämtlicher Läufer-, Binder-, Pass- und Durchbindersteine sowie aller erforderlichen Nebenleistungen.
Abrechnung nach Aufmaß der umlaufend sichtbaren Ansichtsfläche inkl. Ansichtsfläche Abdeckstein.
Menge: 30,000 m²

**04.9 Zulage für Mauerdeckstein einseitig aus Muschelkalk**
Zulage zu Pos. 4.6 und 4.7 für die Ausbildung der Mauerkrone mit großformatigen Mauerdecksteinen aus Muschelkalk.
Decksteine passend zum Muschelkalk-Wechselschichtmauerwerk liefern und versetzen. Sichtflächen spaltrau bzw. bruchrau.  Steintiefe mindestens 25 cm, Mauerkrone höhen- und fluchtgerecht herstellen. Decksteine trocken und ohne Mörtel oder andere gebundene Bindemittel.
Einschließlich Lieferung, Bearbeitung, Anpassung und Versetzen sämtlicher Decksteine sowie aller erforderlichen Nebenleistungen.
Abrechnung nach Aufmaß.
Menge: 330,000 m

**04.10 Zulage für Mauerdeckstein zweiseitig aus Muschelkalk**
Zulage zu Pos. 4.8 für die Ausbildung der Mauerkrone mit großformatigen Mauerdecksteinen aus Muschelkalk.
Decksteine passend zum Muschelkalk-Wechselschichtmauerwerk liefern und versetzen. Sichtflächen spaltrau bzw. bruchrau.
Steintiefe über die gesamte Mauerbreite, ca. 50 cm, Steinlängen mindestens 50cm, Mauerkrone höhen- und fluchtgerecht herstellen. Decksteine trocken und ohne Mörtel oder andere gebundene Bindemittel.
Einschließlich Lieferung, Bearbeitung, Anpassung und Versetzen sämtlicher Decksteine sowie aller erforderlichen Nebenleistungen.
Abrechnung nach Aufmaß.
Menge: 30,000 m

**04.11 Zulage für Anschluss- und Fundamentsteine**
Zulage zu Pos. 4.6 und 4.7 für Anschluss- und Fundamentsteine aus Muschelkalk an Treppenanlagen und sonstige Einbauten.
Steine entsprechend dem Treppenprofil liefern und versetzen. Einbindung mindestens 5-10 cm unter Oberkante sowie mindestens 5-10 cm hinter Vorderkante der angrenzenden Stufe. Ausbildung entsprechend Treppenverlauf, erforderlichenfalls abgetreppt gemäß Ausführungsplanung.
Anzahl der Anschlüsse und Anschlusslängen je Treppenanlage gemäß Planung.
Einschließlich aller Pass-, Anpassungs- und Nebenleistungen.
Abrechnung nach Aufmaß.
Menge: 8,000 m

**04.12 Hintermauerung der Stützwand aus 45cm**
Hintermauerung der Stützwand aus Muschelkalk-Bruchsteinen herstellen
Hintermauerung für Trockenmauer gemäß Ausführungsplanung herstellen. Gesamthöhe bis 1,00 m, Dicke bis 0,45 m.
Hintermauerung aus Muschelkalk-Bruch- und Schroppensteinen mit Kantenlängen von ca. 5 bis 30 cm herstellen. Die Hintermauerung ist gleichzeitig mit dem sichtbaren Mauerwerk lagenweise aufzubauen. Steine fachgerecht verzahnt und hohlraumarm versetzen. Lose Verfüllungen ohne Mauerverband sind nicht zulässig. Hohlräume innerhalb des Mauerkörpers sind durch geeignete Steine auszufüllen.
Einschließlich Lieferung, Einbau und Verzahnung mit dem sichtbaren Trockenmauerwerk sowie aller erforderlichen Nebenleistungen.
Die Ansichtsfläche ist über gesonderte Position zu vergüten.
Abrechnung nach Aufmaß.
Menge: 25,000 m

**04.13 Hintermauerung der Stützwand 35 cm**
Hintermauerung der Stützwand aus Muschelkalk-Bruchsteinen herstellen
Hintermauerung für Trockenmauer gemäß Ausführungsplanung herstellen. Gesamthöhe bis 0,50 m, Dicke bis 0,35 m.
Hintermauerung aus Muschelkalk-Bruch- und Schroppensteinen mit Kantenlängen von ca. 5 bis 30 cm herstellen. Die Hintermauerung ist gleichzeitig mit dem sichtbaren Mauerwerk lagenweise aufzubauen. Steine fachgerecht verzahnt und hohlraumarm versetzen. Lose Verfüllungen ohne Mauerverband sind nicht zulässig. Hohlräume innerhalb des Mauerkörpers sind durch geeignete Steine auszufüllen.
Einschließlich Lieferung, Einbau und Verzahnung mit dem sichtbaren Trockenmauerwerk sowie aller erforderlichen Nebenleistungen.
Die Ansichtsfläche ist über gesonderte Position zu vergüten.
Abrechnung nach Aufmaß.
Menge: 100,000 m

**04.14 Bauwerk hinterfüllen 8/16**
Mauer profilgerecht hinterfüllen, einschl. Stoffe verdichten, Einbauhöhe bis 0,8 m, Splitt-Brechsand-Gemisch, natürliche Gesteinskörnung TL Gestein, Körnung 8/16, liefern.
Menge: 60,000 m3

**04.15 Außenecke der Stützwand aus Muschelkalk**
Außenecke der Stützwand aus Muschelkalk, Gesamthöhe bis 0,80 m, als Wechselschichtmauerwerk herstellen
Außenecke bzw. freies Mauerende der Trockenmauer aus Muschelkalk-Wechselschichtmauerwerk passend zu Pos. 4.6, 4.7 und 4.8 herstellen. Verwendung großformatiger Ecksteine, Ausbildung im Läufer- und Binderverband mit beidseitigem Anlauf. Einschließlich aller erforderlichen Eck-, Pass- und Bindersteine sowie sämtlicher Nebenleistungen. Ausführung gemäß Ausführungsplanung.
Abrechnungseinheit: laufende Meter sichtbare Mauerecke senkrecht gemessen
Menge: 25,000 m

**04.16 Innenecke der Stützwand aus Muschelkalk**
Außenecke der Stützwand aus Muschelkalk, Gesamthöhe bis 0,80 m, als Wechselschichtmauerwerk herstellen
Außenecke bzw. freies Mauerende der Trockenmauer aus Muschelkalk-Wechselschichtmauerwerk passend zu Pos. 4.6, 4.7 und 4.8 herstellen. Verwendung großformatiger Ecksteine, Ausbildung im Läufer- und Binderverband mit beidseitigem Anlauf. Einschließlich aller erforderlichen Eck-, Pass- und Bindersteine sowie sämtlicher Nebenleistungen. Ausführung gemäß Ausführungsplanung.
Abrechnungseinheit: laufende Meter sichtbare Mauerecke senkrecht gemessen
Menge: 8,000 m

**04.17 Muster Blockstufe**
Muster Blockstufe,
Muschelkalk grau-beige,
Würfel Kantenlänge 15cm,
inkl. Kontraststreifen 40x20mm Basalt,
eine Oberfläche gesägt und gestockt,
3 aufeinandertreffende Kanten abgerunet R 5cm,
zur Bemusterung der Farbe, Oberfläche, Kontraststreifen und Kantenabrundung auf Aufforderung AG vorlegen.
Menge: 1,000 St

**04.18 Blockstufe aus Muschelkalk L300cm liefern, versetzten**
Blockstufe aus Muschelkalk,
Material passend zu Trockenmauern,
liefern und versetzten.

Format: LxBxH = 300x35x15,5cm

Länge: 300cm
Stufenhöhe/ Einbaumaß: 15,5cm / 17cm
Stufenbreite/ Einbaumaß: 35cm / 30cm

Steigungsverhältnis 17/30

Sollten Stufen in dieser Länge nicht verfügbar sein, kann die Gesamtlänge aus bis zu drei Teilstücken bestehen.
Die Fugen sind dann versetzt anzuordnen.
Bsp. Antritt  2 x 1,5m, Austritt 3 x 1,0 m

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 1,000 m

**04.19 Blockstufe aus Muschelkalk L300cm liefern, versetzten (Antritt)**
Blockstufe aus Muschelkalk,
Material passend zu Trockenmauern,
liefern und versetzten.

Format: LxBxH = 300x35x15,5cm

Länge: 300cm
Stufenhöhe/ Einbaumaß: 20cm / 17cm
Stufenbreite/ Einbaumaß: 35cm / 30cm

Steigungsverhältnis 17/30

Sollten Stufen in dieser Länge nicht verfügbar sein, kann die Gesamtlänge aus bis zu drei Teilstücken bestehen.
Die Fugen sind dann versetzt anzuordnen.
Bsp. Antritt  2 x 1,5m, Austritt 3 x 1,0 m

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 4,000 St

**04.20 Blockstufe aus Muschelkalk L300cm liefern, versetzten (Austritt)**
Blockstufe aus Muschelkalk,
Material passend zu Trockenmauern,
liefern und versetzten.

Format: LxBxH = 300x35x15,5cm

Länge: 300cm
Stufenhöhe/ Einbaumaß: 15,5cm / 17cm
Stufenbreite/ Einbaumaß: 30cm / 30cm

Steigungsverhältnis 17/30

Sollten Stufen in dieser Länge nicht verfügbar sein, kann die Gesamtlänge aus bis zu drei Teilstücken bestehen.
Die Fugen sind dann versetzt anzuordnen.
Bsp. Antritt  2 x 1,5m, Austritt 3 x 1,0 m

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 4,000 St

**04.21 Blockstufe aus Muschelkalk L150cm liefern, versetzten (Antritt)**
Blockstufe aus Muschelkalk,
Material passend zu Trockenmauern,
liefern und versetzten.
Format: LxBxH = 150x35x15,5cm

Länge: 150cm
Stufenhöhe/ Einbaumaß: 20cm / 17cm
Stufenbreite/ Einbaumaß: 35cm / 30cm

Steigungsverhältnis 17/30

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 26,000 St

**04.22 Blockstufe aus Muschelkalk L150cm liefern, versetzten (Austritt)**
Blockstufe aus Muschelkalk,
Material passend zu Trockenmauern,
liefern und versetzten.

Format: LxBxH = 150x30x15,5cm

Länge: 150cm
Stufenhöhe/ Einbaumaß: 15,5cm / 17cm
Stufenbreite/ Einbaumaß: 30cm / 30cm

Steigungsverhältnis 17/30

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 26,000 St

**04.23 Blockstufe aus Muschelkalk L150cm liefern, versetzten (Einzeln)**
Blockstufe aus Muschelkalk,
Material passend zu Trockenmauern,
liefern und versetzten.

Format: LxBxH = 150x30x15,5cm

Länge: 150cm
Stufenhöhe/ Einbaumaß: 20cm / 17cm
Stufenbreite/ Einbaumaß: 30cm / 30cm

Steigungsverhältnis 17/30

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 5,000 St

**04.24 Podest aus Muschelkalk L150cm liefern, versetzten (Wegeanschluss diagonal)**
Podest aus Muschelkalk,
Material passend zu Trockenmauern,
liefern und versetzten.

Format: LxBxH = 150x0,4-1,0x15,5cm

Länge: 150cm
Stufenhöhe/ Einbaumaß: 15,5cm / 17cm
Stufenbreite/ Einbaumaß: ca. 40cm - 100cm
nach Aufmaß vor Ort!

Steigungsverhältnis 17/30

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 2,000 St

**04.25 Blockstufe aus Muschelkalk L200cm liefern, versetzten (Antritt)**
Blockstufe aus Muschelkalk,
Material passend zu Trockenmauern,
liefern und versetzten.

Format: LxBxH = 200x35x15,5cm

Länge: 200cm
Stufenhöhe/ Einbaumaß: 20cm / 17cm
Stufenbreite/ Einbaumaß: 35cm / 30cm

Steigungsverhältnis 17/30

Sollten Stufen in dieser Länge nicht verfügbar sein, kann die Gesamtlänge aus bis zu drei Teilstücken bestehen.
Die Fugen sind dann versetzt anzuordnen.
Bsp. Antritt  2 x 1,0m, Austritt 3 x 0,66m

Kanten leicht gefast,
Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 10,000 St

**04.26 Blockstufe aus Muschelkalk L200cm liefern, versetzten (Austritt)**
Blockstufe aus Muschelkalk,
Material passend zu Trockenmauern,
liefern und versetzten.

Format: LxBxH = 200x35x15,5cm

Länge: 200cm
Stufenhöhe/ Einbaumaß: 15,5cm / 17cm
Stufenbreite/ Einbaumaß: 30cm / 30cm

Steigungsverhältnis 17/30

Sollten Stufen in dieser Länge nicht verfügbar sein, kann die Gesamtlänge aus bis zu drei Teilstücken bestehen.
Die Fugen sind dann versetzt anzuordnen.
Bsp. Antritt  2 x 1,0m, Austritt 3 x 0,66m

Kanten leicht gefast,
inkl. eingeklebter, durchgängiger Konstraststreifen aus Basalt,
40mm Auftritt, 20mm Vorderseite.

Allseits gesägt.
Trittfläche, Vorderseite und Seiten zusätzlich gestockt,
Bewertungsgruppe nach DIN 51130: mindestens R11.

Farbe: grau-beige

Velegehinweise:
Fundament aus Trasszement-Beton mit einer
Zusammensetzung C 12/15 DIN 1045-2, Dicke '20' cm,
Stufen auf Stoß verlegen,
Verankerung mit Gewindestab Edelstahl M16,
Abstand ca. 60-80 cm,
oder alternativ zwei Ankerschienen pro Stufe,
Treppenlauf im Außenbereich gerade,
höhen und fluchtgerecht,
mit Neigung der Stufen nach vorne ca. 3%.
Menge: 10,000 St

**04.27 Kernbohrung**
Kernbohrung,
in Blockstufen aus vorherigen Positionen,
für Befestigung Handlauf,
Bohrdurchmesser über 50 bis 100 mm,
Bohrtiefe über 17,5 bis 20 cm,
inkl. Entsorgung Bohrkerne.
Menge: 6,000 St

### Titel 05 Wegebauarbeiten

**05.1 Einfassung Stahlband H 200mm D 8mm gerade Strecke Fundament Rückenstütze D 8cm B 25cm**
STLB-Bau 2026-04 003
Einfassung aus Stahlband, Höhe 200 mm, Dicke 8 mm, mit angeformten Halterungen, in gerader Strecke mit Fundament und einseitiger Rückenstütze, aus Beton mit einer Zusammensetzung C 12/15 DIN 1045-2, Dicke Fundament 8 cm, Breite Fundament 25 cm, Breite Rückenstütze 8 cm, Stöße der Bänder verschweißen.
Menge: 380,000 m

**05.2 Einfassung Stahlring H 100mm D 8mm im Radius**
Einfassung aus Stahlband, Höhe 100 mm, Dicke 8 mm, im Radius, Durchmesser 1,5m, als zwei- oder dreiteiliger Ring, zur Trennung zwischen wassergebundener Decke und Splittfüllung im Stammbereich, Stöße verschraubt.
Menge: 2,000 St

**05.3 Betonbord Absenkung HB 15/25 auf RB 15/22 Fundament Rückenstütze 2seitig C12/15 D 20cm B 15cm**
STLB-Bau 2026-04 080
Bordstein aus Beton als Absenkung, Form HB 15/25 auf RB 15/22, Übergangslänge 1 m, Witterungswiderstand A, Abriebwiderstand F, Biegezugfestigkeit S, mit Fundament und 2-seitiger Rückenstütze aus Beton mit einer Zusammensetzung C 12/15 DIN 1045-2, Bettungsdicke 20 cm, Breite der Rückenstütze 15 cm, Fugen offen.
Menge: 2,000 m

**05.4 Betonbord TB8/30 Fundament Rückenstütze 2seitig C12/15 D 20cm B 15cm**
STLB-Bau 2026-04 080
Bordstein aus Beton, Form TB 8/30, mit Fundament und 2-seitiger Rückenstütze aus Beton mit einer Zusammensetzung C 12/15 DIN 1045-2, Bettungsdicke 20 cm, Breite der Rückenstütze 15 cm, Fugen offen.
Menge: 320,000 m

**05.5 Planum Verkehrsfläche Abweichung +/-2cm EV2 45MPa**
STLB-Bau 2023-10 002
Planum herstellen, für Verkehrsflächen, zulässige Abweichung von der Sollhöhe +/- 2 cm, Verformungsmodul mind. EV2 45 MPa.
Menge: 3100,000 m2

**05.6 Vorhandene Schottertragschicht, bauseits erstellt,**
Vorhandene Schottertragschicht, bauseits erstellt,
nachplanieren und verdichten, als Planum Verkehrsflächen,
Auf- und Abtrag bis 10 cm, Massenausgleich im Bereich des
Planums. Liefern von zusätzlichen Baustoffen wird gesondert
vergütet.Abweichung von der Sollhöhe +/- 2cm,
Verformungsmodul EV2 mind. 45 MN/m².
Menge: 700,000 m2

**05.7 STS Bk0,3 DPr1 0/32 D 15-20cm**
STLB-Bau 2025-10 080
Schottertragschicht ZTV SoB-StB, Belastungsklasse RStO 12/24 Bk0,3, Verdichtungsgrad mind. DPr 1, aus Baustoffgemisch für Schottertragschicht, Körnung 0/32, Schichtdicke über 15 bis 20 cm, Feinanteil Kategorie UF 3, im eingebauten Zustand max. 3 % Feinanteile, Infiltrationsbeiwert ki größer gleich 1 x 10 hoch minus 5 m/s.
Menge: 220,000 m3

**05.8 Dynamische Schicht Baustoffgemisch dyn. Schicht 0/16 D 60mm**
Dynamische Schicht für wassergebundene Wege, aus Baustoffgemisch für dynamische Schicht für wassergebundene Wege, natürliche Gesteinskörnung TL Gestein, Körnung 0/16, Schichtdicke 60 mm, zulässige Abweichung von der Nennhöhe +/- 10 mm.

Liefernachweis :

Schotterwerk Brugger GmbH
An der L438
78589 Dürbheim

Sorte 150 Kalk-Brechsand
Wassergebundene Decke 0/16 dosiert
Menge: 2000,000 m2

**05.9 DSoB Gemisch DoB 0/8 D 4cm**
Deckschicht ohne Bindemittel FLL Fachbericht wassergebundene Wege, aus Baustoffgemisch für Deckschichten ohne Bindemittel, natürliche Gesteinskörnung TL Gestein, Körnung 0/8, Schichtdicke 4 cm, zulässige Abweichung von der Sollhöhe 2 cm, Abweichung von der Ebenheit innerhalb einer 4 m langen Messstrecke bis 1,5 cm.

Liefernachweis :

Schotterwerk Brugger GmbH
An der L438
78589 Dürbheim

Sorte 150 Kalk-Brechsand
Wassergebundene Decke 0/8 dosiert
Menge: 2000,000 m2

**05.10 Splittschicht 2/8 D 10cm**
Deckschicht ohne Bindemittel,
natürliche Gesteinskörnung TL Gestein, Körnung 2/8, Schichtdicke 10 cm, zulässige Abweichung von der Sollhöhe 2 cm, Abweichung von der Ebenheit innerhalb einer 4 m langen Messstrecke bis 1,5 cm.
Als luftdurchlässige Belagsschicht um Baumstamm.

Liefernachweis :

Schotterwerk Brugger GmbH
An der L438
78589 Dürbheim

Sorte 150 Kalk-Brechsand
Wassergebundene Decke 2/8 dosiert
Menge: 10,000 m2

**05.11 FSS Bk0,3 0/45 D 30cm**
STLB-Bau 2026-04 080
Frostschutzschicht ZTV SoB-StB, Belastungsklasse RStO 12/24 Bk0,3, aus Baustoffgemisch für Frostschutzschicht, Körnung 0/45, Schichtdicke 30 cm, Infiltrationsbeiwert ki größer gleich 1 x 10 hoch minus 5 m/s.
Menge: 300,000 m3

**05.12 STS Bk0,3 DPr1 0/32 D 15-20cm**
STLB-Bau 2025-10 080
Schottertragschicht ZTV SoB-StB, Belastungsklasse RStO 12/24 Bk0,3, Verdichtungsgrad mind. DPr 1, aus Baustoffgemisch für Schottertragschicht, Körnung 0/32, Schichtdicke über 15 bis 20 cm, Feinanteil Kategorie UF 3, im eingebauten Zustand max. 3 % Feinanteile, Infiltrationsbeiwert ki größer gleich 1 x 10 hoch minus 5 m/s.
Menge: 200,000 m3

**05.13 TS Asphalt AC22TL Bindem. 70/100 D 10cm**
STLB-Bau 2025-04 080
Asphalttragschicht ZTV Asphalt-StB, Mischgutart AC 22 T L, rezyklierte Gesteinskörnung (RC-Baustoff) TL Gestein, Bindemittel Straßenbaubitumen 70/100 TL Bitumen-StB und DIN EN 12591, Schichtdicke 10 cm, Einbaudicke gemäß TPD-StB durch Messen an Bohrkernen, die Kosten für die Entnahme der Bohrkerne und das Schließen der Bohrlöcher werden nicht gesondert vergütet.
Menge: 1000,000 m2

**05.14 Unterlage reinigen Asphaltschicht komb.Saug-Kehrmaschinen**
STLB-Bau 2025-10 080
Reinigen der Unterlage für Asphaltschichten, für das Aufsprühen von bitumenhaltigem Bindemitteln, durch Entfernen der Schmutzschicht, mit kombinierten Saug-/Kehrmaschinen, anfallende Stoffe seitlich lagern.
Menge: 1000,000 m2

**05.15 Bitumenh.Bindem. aufsprühen 0,15-0,25kg/m2 C60BP4-S frisch TS Asphalt**
STLB-Bau 2025-10 080
Bitumenhaltiges Bindemittel aufsprühen, ZTV Asphalt-StB, 0,15 bis 0,25 kg/m2, polymermodifizierte Bitumenemulsion C60BP4-S TL BE-StB und DIN EN 13808, auf frischen Asphalttragschichten.
Menge: 1000,000 m2

**05.16 Asphaltdeckschicht H=4cm**
Asphaltdeckschicht aus Asphaltbeton, ZTV Asphalt-StB,
Belastungsklasse RStO 12 Bk0,3,
Mischgutart AC 8 D N, natürliche Gesteinskörnung TL Gestein, Schichtdicke 4 cm, Bindemittel Straßenbaubitumen 70/100 TL Bitumen-StB und DIN EN 12591, Einbaudicke gemäß TPD-StB durch Messen an Bohrkernen, die Kosten für die Entnahme der Bohrkerne und das Schließen der Bohrlöcher werden nicht gesondert vergütet.
Menge: 1000,000 m2

**05.17 Fuge anlegen Deckschicht Asphaltbeton B 10mm T 40mm**
STLB-Bau 2025-10 080
Fuge ZTV Fug-StB beim Herstellen der Asphaltschicht anlegen, Ausführung in der Deckschicht, aus Asphaltbeton, Fugenbreite 10 mm, Fugentiefe 40 mm.
Menge: 5,000 m

**05.18 Fallschutzbelag Kies 2/8 D 40cm**
STLB-Bau 2026-04 003
Fallschutzbelag DIN EN 1176-1 aus Kies Körnung 2/8, Schichtdicke 40 cm.
Menge: 100,000 m2

**05.19 Dränschicht Filtervlies 300g/m2**
STLB-Bau 2026-04 003
Dränschicht, aus Filtervlies, Masse 300 g/m2, Überlappungsbreite 15 cm.
Menge: 120,000 m2

### Titel 06 Ausstattung

**06.1 Ortbeton Einzelfundament unbewehrt C20/25 0,25-0,5m3**
STLB-Bau 2024-10 013
Ortbeton Einzelfundament, obere Betonfläche waagerecht, aus unbewehrtem Beton, Normalbeton C 20/25 DIN EN 206, DIN 1045-2, natürliche Gesteinskörnung, Einzelvolumen über 0,25 bis 0,5 m3.
Menge: 2,000 m3

**06.2 Werkstattzeichnung für Handläufe,**
Werkstattzeichnung für Handläufe,
erstellen, abstimmen und ggf. anpassen.
Handlauf bestehend aus Pfosten und Obergurt aus Flachstahl und Handlauf aus Rundrohr.
Menge: 2,000 St

**06.3 Handlauf Pfosten**
Pfosten aus Flachstahl 20x50mm,
verschweißt mit Obergurt (nachfolgende Position),
liefern und montieren.
Länge jeweils ca. 1.500 mm,
mittels Kernlochbohrung D ca. 80mm in Blockstufe Treppenanlage befestigt.
Einbindetiefe Pfosten ca. 1/3.
Verfüllung mit Vergussmörtel.
Inkl. Abdeckplatten 100x100x5mm.

Alle Teile feuerverzinkt und pulverbeschichtet in DB 703,
anthrazit -eisenglimmer.
Mindestschichtdicke nach DIN EN ISO 1461,

Herstellung nach Aufmaß vor Ort und Freigabe Werkstattzeichnung.
Menge: 6,000 m

**06.4 Handlauf Obergurt**
Handlauf Obergurt,
aus Flachstahl 20x50mm,
verschweißt mit Pfosten (vorherige Position),
Verlauf parallel zu Stufen,
inkl. Eckausbildung auf Gehrung am Austritt.

Alle Teile Edelstahl geschliffen.

Herstellung nach Aufmaß vor Ort und Freigabe Werkstattzeichnung.
Menge: 8,000 m

**06.5 Handlauf Rundrohr**
Handlauf,
Rundrohr 42,4x2mm,
verschweißt über Verbindungsstift D 10mm, Länge 50mm, an Pfosten (gesonderte Position),
Verlauf parallel zu Stufen,
inkl. Eckausbildungen auf Gehrung Am An- und Austritt.

Alle Teile feuerverzinkt und pulverbeschichtet in DB 703,
anthrazit -eisenglimmer.
Mindestschichtdicke nach DIN EN ISO 1461,

Herstellung nach Aufmaß vor Ort und Freigabe Werkstattzeichnung.
Menge: 8,000 m

**06.6 Betonbord TB10/30 Fundament Rückenstütze C12/15 D 20cm B 15cm**
Fundament für Möbel,
Die Lieferung und Montage der Möbel (3xBank Henry, 2xPicknick-Kombi Henry, Fa Miramondo) erfolgt bauseits nach der Gartenschau.
Die Fundamente werden bereits vorher eingebaut.
Bordstein aus Beton, Form TB 10/30, mit Fundament und zweiseitiger Rückenstütze aus Beton mit einer Zusammensetzung C 12/15 DIN 1045-2, Bettungsdicke 20 cm, Breite der Rückenstütze 15 cm, Fugen offen.
Menge: 25,000 m

**06.7 Steg, Metall-Holz-Konstruktion**
Steg,
als Abschluss der Stichwege,
bestehend aus:

Metallkonstruktion:
Rechteck, Länge 2,5m, Breite 1,5m, Höhe 0,4m,
aus Randelemente L-Form,
einschließlich Kupplungsstücke,
inkl. Ausbildung Ecken mit Gehrung und Knotenbleche/Versteifungsprofile.
Einzelelemente durch Kupplungsstücke/Verbindungslaschen nach Schlosserangaben mittels Bohrschrauben verbinden.
Materialstärke: 12 mm
Metall farbbeschichtet:
Grundmaterial Edelstahl, Werkstoff Nr. 1.4301, AISI 304 (V2A) oder gleichwertig. Materialeigenschaften gemäß DIN EN
10088-2. Sichtbare Oberflächen nach DB 703,
Feinstruktur lackiert in Anlehnung an DIN EN ISO 12944.
Beschichtungsdicke mindestens zwei Schichten (Grundierung
bzw. Haftgrund und Deckschicht), zusammen mindestens
40 µm Schichtdicke. Beschichtungsmaterial ist UV-beständig
und für den Einsatz im Außenbereich geeignet.

Inkl. 4 Kranlaschen zum versetzen,
inkl. 3 Querträgern als Unterkonstruktion Holzbelag,
T-Pfrofile aus Edelstahl, nach statischer Berechnung für Fußverkehr ausgelegt, Werkstoff Nr. 1.4301,
AISI 304 (V2A) oder gleichwertig.
Verschraubt mit Randelement,
inkl. ca. 12 Bohrungen D 10mm für Befestigung Holzbelag.
Liefern und höhen- und fluchtgerecht in Drain-Mörtelbett versetzen.

Holzbelag:
Terrassendielen aus Lärche, 120x20 mm,
Länge 1500mm, Fugenabstand 10mm,
kammergetrocknet, Restfeuchte 12-16% (+/-2%), Resistenzklasse 1-2 nach EN D 350-1/2,
Oberfläche gehobelt, beidseitig gefast,
inkl. Unterkonstruktion aus Edelstahl, Flachstahl 50x5,
inkl. Bohrungen und unsichtbarer Verschraubung von unten mit Edelstahlschrauben, inkl. Trennschicht aus Kunststoff,
in 3 Elementen liefern und auf Unterkonstruktion Metallbox verschrauben.

Herstellen nach Detailplan.
Schlosserarbeit inkl. freizugebender Werkstattzeichnung

Liefermöglichkeit:
Thumm Technologie GmbH I Gartenmetall
In der Au 14
72622 Nürtingen
0 70 22 / 92 76-0
info@gartenmetall.de
Menge: 3,000 St

**06.8 Schutzlage Abdichtung Wand Noppenbahn D 8mm lose verlegen**
STLB-Bau 2026-04 018
Schutzlage für Abdichtung erdberührter Wände DIN 18533-1 und DIN 18533-2, aus Noppenbahn mit Gleit-, Schutz- und Lastverteilungsschicht, Schichtdicke 8 mm, lose verlegen, Überlappungsbreite 30 cm.
Menge: 10,000 m2

**06.9 cds-Flexit Set zur Holzbrückenbeschichtung RAL 7032 -**
cds-Flexit Set zur Holzbrückenbeschichtung RAL 7032 - Dauerflexibles 2K-Epoxidharzsystem für den Außenbereich

Dauerflexible 2K-Epoxidharzbeschichtung für Holzuntergründe
Hohe Reißdehnung von ca. 40 % und Reißfestigkeit von ca. 3,1 N/mm²
Frost- und Tausalzbeständigkeit nach DIN EN 13687-1
 Kraftstoffbeständig gemäß DIBt-Prüfgruppen 1, 3 und 4c
Verschleißwiderstand AR 0,5 nach BCA-Prüfung
Hohe Griffigkeit durch abgestreute Durop- oder Quarzkörnungen
Flexibilisiertes System - ideal für Holzbrücken, Stege, Rampen und Laufwege

Farbton: RAL 7032 (kieselgrau)
Menge: 12,000 m²

**06.10 Fitnessgerät Brustpresse**
Fitnessgerät Brustpresse
Fitnessstation Essentials Strength
mechanische Gewichtseinheit: 2 Stück
Haltegriff: 2 Stück
PE-Sitz
PE-Rückenlehne
Inklusion
Rundumsicht durch aufrechte Trainingsposition
geringe Geräuschentwicklung
keine Klemmstellen
Zertifizierung nach DIN EN16630
Verankerungsart: Oberflächenmontage (OFM)
Anzahl Pfosten: 5 (2 pro Gewichtseinheit, 1 für Sitz)
Maße Stahlpfosten ca. (in mm): Ø 76,1 x 3,65 & Ø 76,1 x 3,2
Farbe Pulverbeschichtung Stahlpfosten: RAL7012/ basaltgrau
Betongüte C25/ 30, sofern erforderlich
Fallraum ca. (Länge x Breite in cm): 425 x 427
Maximale freie Fallhöhe ca. (in cm): 46
Gerätemaße ca. (Länge x Breite x Höhe in cm): 125 x 127 x 109
Stahlpfosten Innen und außen feuerverzinkt
langlebig bei allen Wetterbedingungen und Temperaturen, hitzebeständig enthält keine schädlichen Materialien oder Zusatzstoffe pulverbeschichtet
Spezifikation mechanische Gewichtseinheit
Gewicht mit Griff verschiebbar an Aluminium-Profil EN AW-6063 T66
Belastung von 5 bis 40 kg in 5er-Schritten
alle mechanischen Anschläge vollständig im Geräte-Inneren untergebracht
Verkleidung von Gewicht und mechanischen Teilen aus Polycarbona (PC)
Geräuschdämpfung durch innenliegende Dämpfer bei Anschlagpunkten
Spezifikation Haltegriff
aus Aluminium / EN AC-43000 T6, RAL9005/ tiefschwarz pulverbeschichtet, Ø ca. 33,7 mm
2 vertikale und 2 horizontale Griffmöglichkeiten
an Haltearm aus feuerverzinktem Stahl, RAL7012/ basaltgrau pulverbeschichtet, Ø ca. 48,3 x 3,2 mm
Spezifikation PE-Elemente
aus blasgeformtem Polyethylen (PE), äußerst langlebig und verschleißfest

Inkl. Betonfundament nach Herstellerangaben.

Liefermöglichkeit:
KOMPAN GmbH
Deutschland
Raiffeisenstraße 13
24941 Flensburg
vertrieb@kompan.com (vertrieb@kompan.com)
Tel: 0461 77306-0
Fax: 0461 77306-35
www.kompan.de (www.kompan.de/)
Menge: 1,000 St

**06.11 Fitnessgerät Arm Bike**
Fittnessgerät Arm Bike
Komponenten der Fitnessstation
Produktlinie Cardio-Training
Arm Bike
Farbe Pulverbeschichtung Rahmen Arm Bike: RAL2010/ signalorange
Nutzungsart: stehend und sitzend nutzbar
Inklusion
aus dem Rollstuhl heraus nutzbar
für inklusives Design gestaltet
Zertifizierung
nach DIN EN16630
Pfosten und Verankerung
Verankerungsart: Oberflächenmontage (OFM)
Anzahl Verankerung ca.: 1
Betongüte C25/ 30, sofern erforderlich
Fallraum ca. (Länge x Breite in cm): 381 x 355
Maximale freie Fallhöhe ca. (in cm): 60
Gerätemaße ca. (Länge x Breite x Höhe in cm): 82 x 55 x 115
Arm Bike
Pfosten aus feuerverzinktem, pulverbeschichtetem Stahl Ø ca. 101,6 mm, Wandstärke ca. 3 mm
RAL7012/ basaltgrau
magnetisches Widerstandssystem, langlebig und geräuscharm
Gehäuse aus Polycarbonat (PC); UV-stabilisiert
ergonomisch geformte Griffe, Ø ca. 36 mm
Sitz aus Ekogrip, ca. 15 mm PE-Platte mit ca. 3 mm Gummibeschichtung, rutschfest.

Inkl. Betonfundament nach Herstellerangaben.

Liefermöglichkeit:
KOMPAN GmbH
Deutschland
Raiffeisenstraße 13
24941 Flensburg
vertrieb@kompan.com (vertrieb@kompan.com)
Tel: 0461 77306-0
Fax: 0461 77306-35
www.kompan.de (www.kompan.de/)
Menge: 1,000 St

**06.12 Fitnessgerät Twist und Flexrad**
Fitnessgerät Twist und Flexrad
Komponenten der Fitnessstation Mobilitätstraining
Haltevorrichtung Stay Fit Geräte Inklusiv
Informationsschild mit QR-Code: dieser führt zur animierten Darstellung der Übungen des Gerätes auf der Fitness-App
360-Grad-Design/ Gerät von allen Seiten nutzbar
nutzbare Akivitäten auf Bodenhöhe
Multifunktionalität aus dem Rollstuhl heraus nutzbar
Zertifizierung nach DIN EN 16630
Verankerungsart: Tiefenverankerung - Stahl
Verankerung Einbautiefe ca. (in cm): 90
Anzahl Verankerung ca.: 2
Maße Stahlpfosten ca. (in mm): Ø 101,6 x 2
Farbe Pulverbeschichtung Stahlpfosten: RAL7012/ basaltgrau
Betongüte C2 Montage nach Anleitung des Herstellers - Fallraum ca. (Länge x Breite in cm): 380 x 418
Maximale freie Fallhöhe ca. (in cm): 21
Gerätemaße ca. (Länge x Breite x Höhe in cm): 80 x 118 x 165
Spezifikation pulverbeschichteter Stahlpfosten
bandverzinkte Stahlpfosten mit niedrigem Kohlenstoffgehalt, zu 80 % aus wiederverwertetem Stahl, pulverbeschichtet
langlebig bei allen Wetterbedingungen und Temperaturen, hitze- und feuchtigkeitsbeständig
100% recycelbar
Spezifikation Flexrad
ca. Ø 800 mm HDPE Platte aus EcoCore™ - Stärke ca. 19 mm
EcoCore™ zu 100% recycelbar; schwarzer Kern bestehend aus 100% recycelten Fischernetzen & Seilen
resistent gegen Pilzbefall und Fäule
Lagergehäuse aus feuerverzinktem Stahl, Lager aus Polyxymethylen
Kugelgriff ca. Ø 80 mm aus Polycarbonat
Spezifikation Haltevorrichtung für Stay Fit Gerät
Rundrohr Griff aus feuerverzinktem Stahl, Ø ca. 32 mm, Breite ca. 530 mm
 Rundrohr Halterung aus feuerverzinktem Stahl, Ø ca. 38 x2mm
Griffknauf beidseitig aus feuerverzinktem Stahl
Spezifikation Balance Twist
HDPE Platte aus EcoCore™ - Stärke ca. 19 mm umrandet mit EPDM Gummi
EcoCore™ besteht zu >95% aus recyceltem Post-Consumer-Abfall, vollständig recyclebar
Ø ca. 414 mm, Höhe ca. 220 mm
Gleitlager aus Polyoxymethylen
Spezifikation Informationsschild Fitness
Polyamid (PA6)
Spezifikation Fitness-App
- Unterstützung des frei zugänglichen Outdoor Fitness-Trainings; App fungiert als Personal Trainer
- kostenloser Download möglich
Funktionalitäten in der Fitness-App:
Übungen
- für z.B. Kraftmaschinen, Cross Systems, Calisthenics, Mobilitätstraining, Hindernisparkours, Cardio
- detaillierte Geräteübersicht; bei Auswahl eines Gerätes Ansicht der Übung als Videosequenz
sowie Visualisierung der für spezielle Übungen beanspruchten Muskelgruppen
Workouts
- allgemeine Trainingseinheiten
- individuelle Trainingseinheiten speziell für Geräte am ausgewählten Standort
- mit Timer Funktion
QR Code Reader
- zur Ansicht von Übungsvideos sowie Übungen basierend auf den gescannten Geräten
Verbinden
- Möglichkeit zum Verbinden eines Smartphones mit Cardio Geräten
Plätze
- Kartenansicht der registrierten Fitnessanlagen
- bei Auswahl eines Standortes Info zur Entfernung sowie genaue Anschrift

Inkl. Betonfundament nach Herstellerangaben.

Liefermöglichkeit:
KOMPAN GmbH
Deutschland
Raiffeisenstraße 13
24941 Flensburg
vertrieb@kompan.com (vertrieb@kompan.com)
Tel: 0461 77306-0
Fax: 0461 77306-35
www.kompan.de (www.kompan.de/)
Menge: 1,000 St

**06.13 Zulage Fitnessgeräte**
*** Pauschalposition
Zulage für die drei vorgenannten Fitnessgeräte,
(Brustpresse, Armbike, Twist und Flex-Rad)
Pulverbeschichtete Bereiche in Sonderfarbe
RAL: 020 70 20 Rosenholzapricot
Menge: 1,000 psch

**06.14 Himmelsschaukel**
Himmelsschaukel als Doppelschaukel,
3 Stück Standpfosten aus verzinkten und lackierten Stahlrohren, Ø 133 mm, RAL7012/ basaltgrau,
mit Fußplatte zum Einbau und oben geschlossen mit fest geschweißten Deckeln,
Standpfosten in unterschiedlichen Höhen überstehend,
Höhen 4,50 - 5,50 m über OK,
Standpfosten leicht schräg gestellt,
mit 2 Stück Querholme aus Edelstahlrohr, mechanisch poliert, Ø 89 mm,
mit Einzellagerungen aus Edelstahl, kugelgelagert,
Ketten aus Edelstahl A6 nach DIN 766,
mit 2 Stück Schaukelsitzen Art.-Nr. 020380,
Schaukelhöhen ca. 3,80 und 4,00 m OK Querbalken ü. OK,
Hinweis: Bei Eigenmontage muss die Fundament-Armierung  (Gittermatten) bauseits gestellt werden.

Technische Daten:
Fallhöhe: 2,15 m
Sicherheitsbereich: 5,50 x 10,70 m
Platzbedarf: 8,95 x 10,70 m

Fundamente:
03 Stk 1.00 x 1.50 x 0.60 m (= 0.90 cbm / Stk bzw. 2.70 cbm gesamt)

Inkl. Betonfundament nach Herstellerangaben.

Liefermöglichkeit:
Kinderland Emsland Spielgeräte
Thyssenstraße 7
49744 Geeste
Tel. +49 (0)5937 97189-0
www.emsland-spielgeraete.de
Menge: 1,000 St

**06.15 Zulage Himmelsschaukel**
*** Pauschalposition
Zulage Himmelsschaukel,
Pulverbeschichtete Bereiche in Sonderfarbe
RAL: 020 70 20 Rosenholzapricot
Menge: 1,000 psch

*Hinweis: Bauseitige Lieferung*
Bauseitige Lieferung
Folgende Möbel werden aufgrund des übergeornetesn Konzepts bauseits geliefert und sind nur einzubauen:
- 3x Sitzauflagen, Fa. Nusser
- 3x Albliege, Fa. Albkult

Die Fundamente werden gesondert vergütet.

**06.16 Albliege Montage, Lieferung bauseits**
Albliege 360° drehbar
Unterkonstruktion: Feuerverzinkte Stahlkonstruktion
Lattung: Holz Douglasie, unbehandelt, gehobelt und gefast, Ecken 4x eckig.
Obergestell: vormontiert mit Holzlattung
Untergestell: Bodenplatte  Ø620mm
3x Befestigungslöcher Ø13mm
Maße: 120,0 x 150,0 x 114,0 cm
Gewicht: 90,0 kg
Befestigung: mit Dübeln auf Fundament.
Das Fundament wird gesondert vergütet.
Lieferung erfolgt bauseits.

Hersteller:
Albkult
AIZ gGmbH
Lauterbachstraße 3
72459 Albstadt
E-Mail: info@albkult.de
Telefon: +49 (0) 74 31 / 80 08 9 - 10
Fax: +49 (0) 74 31 / 80 08 9 - 30
Menge: 3,000 St

**06.17 Sitzauflage Montage, Lieferung bauseits**
Sitzauflage KH3,
Gerade Bankauflage mit drei längs angeordneten Leisten.
Auflage:
Standardausführung in FSC® zertifiziertem Hartholz (SCS-COC-001802).
3-reihig auf montagefertiger Metallkonstruktion,
Länge ca. 2.500 mm.
Befestigung:
Zur Anbringung auf Natursteinmauer.
Abmessung der Leisten 120 x 45 mm
Standardlänge 2.000 mm
Sitztiefe 400 mm
Aufbauhöhe inkl. Unterkonstruktion aus U-Profilen 65 mm
Gewicht bei 2.000 mm Länge 21 kg
Lieferung bauseits.

Hersteller:
Nusser Stadtmöbel GmbH & Co. KG
Max-Eyth-Str. 33
71364 Winnenden
Deutschland
Tel. +49/7195/693-111
E-Mail: nusser@stadtmoebel.de
Menge: 3,000 St

### Titel 07 Vegetationsarbeiten

**07.1 Baugrund auflockern kreuzw. Aufreißen T 15cm**
STLB-Bau 2026-04 003
Baugrund auflockern, kreuzweise durch Aufreißen, Abstand der Aufreißer bis 30 cm, Tiefe 15 cm, Bodengruppe 3a DIN 18915 (schwach bindig, sandig), Steine ab 5 cm Durchmesser, Fremdkörper und schwer verrottbare Pflanzenteile ablesen, nach Stoffen getrennt auf der Baustelle lagern.
Menge: 1760,000 m2

**07.2 Vegetationstragschicht lockern, fräsen**
Vegetationstragschicht lockern, kreuzweise, fräsen, Lockerungstiefe 20 cm, Steine ab 5 cm Durchmesser, Fremdkörper und schwer verrottbare Pflanzenteile ablesen, nach Stoffen getrennt auf der Baustelle lagern
Menge: 950,000 m2

**07.3 Bodenverbesserung Vegetationsfläche Sand Stoff aufbringen 5l/m2**
STLB-Bau 2026-04 003
Bodenverbesserung der Vegetationstragschicht der Vegetationsfläche, Sand, Körnung 0/2, aufbringen, Menge ca. 5 l/m2.
Menge: 1500,000 m2

**07.4 Oberboden liefern auftragen BG3b GU D 20-30cm**
STLB-Bau 2025-10 003
Oberboden, liefern, profilgerecht auftragen, Bodengruppe 3b DIN 18915 (schwach bindig, kiesig), eine Bodengruppe, Bodengruppe 1 GU DIN 18196 (Kies-Schluff-Gemisch), Auftragsdicke über 20 bis 30 cm.
Menge: 20,000 m3

**07.5 Vegetationstragschicht Substrat D 30cm 60% Oberboden Boden liefern 30% Sand Körnung 0/2 10% Kompost**
STLB-Bau 2025-10 003
Vegetationstragschicht aus Substrat, Schichtdicke 30 cm, Gemisch aus 60 Vol.-% Oberboden, Bodengruppe 3b DIN 18915 (schwach bindig, kiesig), Boden liefern, 30 Vol.-% Sand, Körnung 0/2, 10 Vol.-% Kompost, gütegesichert, Abrechnung nach Aufmaß auf dem Fahrzeug.
Menge: 80,000 m3

**07.6 Feinplanum Pflanzfläche BG3a GU**
STLB-Bau 2026-04 003
Feinplanum für Pflanzfläche, Anschlüsse an Kanten, Wege- und Platzbeläge oberflächengleich, Steine von mehr als 5 cm Durchmesser und schwer verrottbare Pflanzenteile ablesen, anfallende Stoffe zur Abfuhr auf Haufen setzen, Bodengruppe 3a DIN 18915 (schwach bindig, sandig), eine Bodengruppe, Bodengruppe 1 GU DIN 18196 (Kies-Schluff-Gemisch).
Menge: 260,000 m2

**07.7 Feinplanum Rasenfläche BG3a GU**
STLB-Bau 2026-04 003
Feinplanum für Rasenfläche, zulässige Abweichung von der Ebenheit bei 4 m 3 cm/bei 2 m 2 cm (Kategorie 4) DIN 18917, Anschlüsse an Kanten, Wege- und Platzbeläge 2 cm tiefer, Steine von mehr als 5 cm Durchmesser und schwer verrottbare Pflanzenteile ablesen, anfallende Stoffe zur Abfuhr auf Haufen setzen, Bodengruppe 3a DIN 18915 (schwach bindig, sandig), eine Bodengruppe, Bodengruppe 1 GU DIN 18196 (Kies-Schluff-Gemisch).
Menge: 1500,000 m2

**07.8 Mulchabdeck. Mulchstoff Rindenmulch D 3-5cm**
Mulchabdeckung zum Schutz von Vegetationsflächen, Abdecken mit Mulchstoff, Rindenhumus, gütegesichert, Dicke über 3 bis 5 cm.
Menge: 260,000 m2

**07.9 Staude Ziergras pflanzen**
Staude, Ziergras, pflanzen DIN 18916 in vorbereitete Pflanzfläche, Bodengruppe 3b DIN 18915 (schwach bindig, kiesig), Qualität P9 - P11.

Die Lieferung der Stauden erfolgt im Rahmen des übergeordneten Pflanzkonzepts bauseits.
Menge: 2300,000 St

**07.10 Rasen ansäen Biotopfläche RSM8.1**
STLB-Bau 2026-04 003
Rasen ansäen, Biotopfläche, RSM Rasen 8.1 Biotopflächen Variante 3 - ausgeprägte Mager-Standorte, neutral bis alkalisch, Kalk, Nachweis der Beschaffenheit durch Vorlage des Mischungsnummernbescheides.
Menge: 750,000 m2

**07.11 Rasenansaat Regiosaatgut UG11 ansäen**
Regiosaatgut (gem. Empfehlung für Begrünungen mit gebietseigenem Saatgut der FLL) liefern und im Trockensaatverfahren nach DIN 18917 ansäen.
Begrünung auf saatfertig vorbereitetem Oberboden nach DIN 18915, gleichmäsig ausbringen und andrücken

70% Gräser / 30% Kräuter & Leguminosen UG 11 - Südwestdeutsches Bergland nach RegioZert® Saatstärke: 3 - 5 g/m²; in Böschungslagen bis 7 g/m² + zusätzlich Ammensaat von 2 g/m²

Nachweis der Stoffe durch Vorlage von Lieferscheinen bzw. Wiegekarten, Abbrechnung nach m².
Menge: 750,000 m2

**07.12 Tilia cordata H 4xv mDb h 400-500cm StU. 25-30cm br 200-300cm liefern einpflanzen**
STLB-Bau 2026-04 004
Tilia cordata (Winter-Linde) H 4xv mDb, h 400 bis 500 cm, StU. 25 bis 30 cm, br 200 bis 300 cm, liefern und einpflanzen.
Menge: 1,000 St

**07.13 Pflanzgrube verfüllen Vegetationstragschicht/Substrat D 100cm**
STLB-Bau 2025-10 003
Pflanzgrube verfüllen, Vegetationstragschicht/Substrat gemäß FLL-Empfehlungen für Baumpflanzungen - Teil 2: Standortvorbereitungen für Neupflanzungen; Pflanzgruben und Wurzelraumerweiterung, Bauweisen und Substrate, Schichtdicke 100 cm.
Menge: 5,000 m3

**07.14 Verdunstungs-Stammschutz Stamm Stammschutzanstrich Durchm. 20-30cm H bis 2,5m**
STLB-Bau 2025-10 003
Verdunstungs- und Stammschutz am Stamm mit Stammschutzanstrich, Stammdurchmesser über 20 bis 30 cm, Stammhöhe bis 2,5 m.
Menge: 1,000 St

**07.15 Pflanzenverankerung Pfahl-Dreibock Rahmen Halbrundhölzer L 250cm Kokosstrick**
STLB-Bau 2026-04 003
Pflanzenverankerung mit Pfahl-Dreibock mit Rahmen aus Halbrundhölzern, Pfahl, weißgeschält, Pfahllänge 250 cm, Zopfdicke 8/10 cm, Bindegurt aus Kokosstrick.
Menge: 1,000 St

### Titel 08 Fertigstellungspflege

**08.1 Staudenflächen säubern, nicht hacken, nur punktuell Unkraut**
Staudenflächen säubern, nicht hacken, nur punktuell Unkraut mit Wurzel entfernen und von sonstigem Unrat säubern,
Dauerunkräuter ausgraben, auf LKW des AN laden, transportieren, entsorgen zum Lager/zur Anlage nach Wahl des AN, Abfallschlüssel nach AVV (Abfallverzeichnis-Verordnung) 200201 biologisch abbaubare Abfälle, Vergütung der Entsorgung übernimmt AN. Bearbeitungstiefe ist der jeweiligen Pflanzenart anzupassen. Erster Arbeitsgang in Abstimmung mit der Bauleitung, weitere Arbeitsgänge ca. alle 6 Wochen.

Pflanzfläche 260 m² x 4 Arbeitsgänge= 1.040 m²
Menge: 1040,000 m2

**08.2 Wässern der Pflanzfläche**
Wässern der Pflanzung, Pflanzfläche,
zur Entnahme Wasser siehe Vorbemerkungen, Mindestwassermenge je Arbeitsgang 25 l/m2,
10 Arbeitsgänge, Abrechnung nach bewässerten Einheiten, der Preis der Einzelleistung errechnet sich aus dem Einheitspreis geteilt durch die Anzahl der Arbeitsgänge.

Pflanzfläche 260 m² x 10 Arbeitsgänge= 2.600 m²

Verortung:
Staudenpflanzung
Menge: 2600,000 m2

**08.3 Wässern der Wiesenfläche**
Wässern der Wiesenfläche, Streuobstwiese,
zur Entnahme Wasser siehe Vorbemerkungen,
Mindestwassermenge je Arbeitsgang ca. 15 l/m2,
6 Arbeitsgänge, Abrechnung nach bewässerten Einheiten, der Preis der Einzelleistung errechnet sich aus dem Einheitspreis geteilt durch die Anzahl der Arbeitsgänge.

Wiese 1.500 m² x 6 Arbeitsgänge= 9.000 m
Menge: 9000,000 m2

**08.4 Wässern Pflanzung Hochstämme 120l l/St 10Arbeitsgänge**
Wässern der Pflanzung, Hochstämme,
zur Entnahme Wasser siehe Vorbemerkungen, Mindestwassermenge je Arbeitsgang 120 l/St, 10 Arbeitsgänge.

Baum 1 St. x 10 Arbeitsgänge= 10 St.
Menge: 10,000 St

**08.5 Mulchschicht ausbessern**
Vorhandene Mulchschicht ausbessern,
Pflanzfläche schützen gegen Verunkrauten, Austrocknen und Erosion durch Mulchen mit Rindenhumus, gütegesichert, Körnung 0/40,
Dicke der Mulchdecke über 3 bis 5 cm, Ausführung nur nach Angabe der Bauleitung.
Abrechnung nach aufgebrachter Menge.
Menge: 5,000 m3

**08.6 Düngen Pflanzfläche mineral.Dünger granuliert 50g/m2**
Düngen der Pflanzfläche, mit mineralischem Dünger, granuliert, Menge ca. 30 g/m2 pro Arbeitsgang, in einem Arbeitsgang.
Menge: 8,000 kg

**08.7 Mähen von Mähwiese, 2-3 Schnitte**
Mähen von Mähwiese, in 1-2 Schnitte, Aufwuchshöhe bis 50 cm, Schnitthöhe 10 cm, Ausführung Mitte Juni und Mitte Oktober, Schnittgut inkl. Entsorgung.

Wiese 1.500 m² x 2 Arbeitsgänge= 3.000 m²
Menge: 3000,000 m2

**08.8 Wassergebunden Decke überarbeiten.**
Wassergebunden Decke überarbeiten.

Decke im erdfeuchten Zustand statisch walzen - Walzengewicht ca. 0,8 bis 2,0 to.
Übermäßiges loses Korn (falls vorhanden): erdfeuchte Deckschicht ca. 3 cm tief lockern durch
Kreil o. Eisenrechen, Korndurchmischung wieder herstellen, sodann planieren und einwalzen.
Beim Walzen soll der Belag mind. 3 cm tief durchfeuchtet sein (erdfeucht, nicht naß!).

Laub und organisches Material sowie Unrat sollte zeitnah von der Decke entfernt werden (z.B. händisch mit Laubrechen, Laubgebläse oder mit hochgestelltem Sichelmäher), die lose Splittkörnung aber liegen lassen (also nicht mit Besen abkehren!).

Unkrautbewuchs mitsamt Wurzeln herausziehen (Wegedecke muß feucht sein). Gelockerte Wegekörnung danach wieder planieren und fest anstampfen.
Menge: 2000,000 m²

### Titel 09 Temporäre Maßnahmen

*Hinweis: Auf den Flächen finden während der Gartenschau verschiedene*
Auf den Flächen finden während der Gartenschau verschiedene temporäre Ausstellungen statt. Dafür müssen Bereiche als Schotterflächen angelegt werden und Zuarbeiten zu Leitungsverlegungen ausgeführt werden.
Da diese Maßnahmen über ein anderes Budget finanziert werden, sind sie getrennt zur ermitteln.

**09.1 Fläche mähen Schnittgut lagern Wiese Wuchs-H bis 50cm**
STLB-Bau 2026-04 003
Bewachsene Fläche vor dem Abtragen mähen, Schnittgut auf der Baustelle geordnet lagern, Bewuchs Wiese, Wuchshöhe bis 50 cm.
Menge: 600,000 m2

**09.2 Oberboden abtragen seitl. lagern BG3c GU Abtrag-H bis 10cm**
Oberboden inkl. Grasnarbe, profilgerecht abtragen und seitlich lagern, Bodengruppe 3c DIN 18915 (schwach bindig, steinig), eine Bodengruppe, Bodengruppe 1 GU DIN 18196 (Kies-Schluff-Gemisch), Abtragshöhe bis 10 cm, Mengenermittlung nach Aufmaß an der Lagerstelle.
Menge: 600,000 m2

**09.3 Boden lösen lagern Abtrag-T 0,1m GU**
STLB-Bau 2026-04 002
Boden
profilgerecht lösen und seitlich lagern, Abfall ist nicht gefährlich, Abtragtiefe bis 0,1 m,
Homogenbereich 2, mit einer Bodengruppe, Bodengruppe 1 GU DIN 18196 (Kies-Schluff-Gemisch), Tiefe oberer Horizont des Homogenbereiches von 0 m, Tiefe unterer Horizont des Homogenbereiches bis 2 m,
Baumaßnahme der Geotechnischen Kategorie 1 DIN 4020,
- Konsistenz DIN EN ISO 14688-1 fest, Mengenermittlung nach Aufmaß an Abtragprofilen.
Menge: 50,000 m3

**09.4 Planum Verkehrsfläche Abweichung +/-2cm EV2 45MPa**
STLB-Bau 2023-10 002
Planum herstellen, für Verkehrsflächen, zulässige Abweichung von der Sollhöhe +/- 2 cm, Verformungsmodul mind. EV2 45 MPa.
Menge: 500,000 m2

**09.5 Einfassung Holz H 100mm gerade Strecke**
Einfassung aus Holz, Schalbrett sägerau, Höhe 100 mm, Dicke 23 mm, in gerader Strecke, als Trennung zwischen Schotter und Boden, befestigt mittels angeschraubter Pflöcke, Stöße verschraubt mit Brettstück.
Menge: 200,000 m

**09.6 STS 0/32 D 20cm**
STLB-Bau 2026-04 080
Schottertragschicht ZTV SoB-StB, aus Baustoffgemisch für Schottertragschicht, natürliche Gesteinskörnung TL Gestein, Körnung 0/32, Schichtdicke 20 cm.
Menge: 500,000 m2

**09.7 Boden Graben lösen lagern Sohlen-B 0,5-0,6m T bis 0,6m GU**
STLB-Bau 2026-04 002
Boden der Gräben, profilgerecht lösen, seitlich lagern, Abfall ist nicht gefährlich, Zuordnung LAGA Z 0 (uneingeschränkter Einbau), Breite der Sohle über 0,5 bis 0,6 m, Aushubtiefe bis 0,6 m,
Homogenbereich 1, mit einer Bodengruppe, Bodengruppe 1 GU DIN 18196 (Kies-Schluff-Gemisch), Tiefe oberer Horizont des Homogenbereiches von 0 m, Tiefe unterer Horizont des Homogenbereiches bis 2 m,
Baumaßnahme der Geotechnischen Kategorie 1 DIN 4020,
- Konsistenz DIN EN ISO 14688-1 fest, Mengenermittlung nach Aufmaß an der Entnahmestelle.
Menge: 100,000 m3

**09.8 Schutzrohr PE-HD-Verbundrohr flexibel AD 110mm**
STLB-Bau 2026-04 051
Schutzrohr als Verbundrohr aus PE-HD DIN 8075, Maße DIN 16961-1 in Sandwich-Bauweise, flexibel, Nenn-Außendurchmesser 110 mm.
Menge: 25,000 m

**09.9 Sand Seitenverfüllung Abdeckung Rohr einbauen verdichten D 15-20cm**
STLB-Bau 2025-04 002
Sand, natürliche Gesteinskörnung TL Gestein, liefern, für Seitenverfüllung und Abdeckung von Rohrleitungen, DIN EN 1610, profilgerecht einbauen und verdichten, in Graben, Schichtdicke über 15 bis 20 cm.
Menge: 25,000 m3

**09.10 Boden Hauptverfüllung einbauen verdichten D 30-50cm**
STLB-Bau 2026-04 002
Boden, auf der Baustelle gelagert, für Hauptverfüllung, DIN EN 1610, profilgerecht einbauen und verdichten, in Graben, Schichtdicke über 30 bis 50 cm.
Menge: 75,000 m3

**09.11 Boden gelagert einbauen verdichten GU DPr0,97 D 30-50cm**
STLB-Bau 2026-04 002
Boden, seitlich gelagert, profilgerecht einbauen und verdichten, mit einer Bodengruppe, Bodengruppe 1 GU DIN 18196 (Kies-Schluff-Gemisch), Verdichtungsgrad mind. DPr 0,97, Schichtdicke über 30 bis 50 cm.
Menge: 10,000 m3

**09.12 Oberboden gelagert auftragen BG3b GU D 20-30cm**
STLB-Bau 2026-04 003
Oberboden, seitlich gelagert, profilgerecht auftragen, Bodengruppe 3b DIN 18915 (schwach bindig, kiesig), eine Bodengruppe, Bodengruppe 1 GU DIN 18196 (Kies-Schluff-Gemisch), Auftragsdicke über 20 bis 30 cm.
Menge: 10,000 m3

**09.13 Vegetationstragschicht lockern kreuzw. fräsen T 10cm BG3b**
STLB-Bau 2026-04 003
Vegetationstragschicht lockern, kreuzweise, fräsen, Lockerungstiefe 10 cm, Bodengruppe 3b DIN 18915 (schwach bindig, kiesig).
Menge: 100,000 m2

**09.14 Feinplanum Rasenfläche BG3b GU GU GU**
STLB-Bau 2025-10 003
Feinplanum für Rasenfläche, zulässige Abweichung von der Ebenheit bei 4 m 3 cm/bei 2 m 2 cm (Kategorie 4) DIN 18917, Anschlüsse an Kanten, Wege- und Platzbeläge oberflächengleich, Steine von mehr als 5 cm Durchmesser und schwer verrottbare Pflanzenteile ablesen, anfallende Stoffe zur Abfuhr auf Haufen setzen, Bodengruppe 3b DIN 18915 (schwach bindig, kiesig), 3 Bodengruppen, Bodengruppe 1 GU DIN 18196 (Kies-Schluff-Gemisch), Bodengruppe 2 GU DIN 18196 (Kies-Schluff-Gemisch), Bodengruppe 3 GU DIN 18196 (Kies-Schluff-Gemisch).
Menge: 100,000 m2

**09.15 Rasen ansäen Gebrauchsrasen RSM2.3 25g/m2**
STLB-Bau 2025-10 003
Rasen ansäen, Gebrauchsrasen, RSM Rasen 2.3 Gebrauchsrasen - Spielrasen, Saatgutmenge 25 g/m2.
Menge: 100,000 m2

**09.16 Abfall nicht gefährlich AVV170504 nicht schadstoffbelastet EBV 2023 BM-0 Lehm Schluff LKW AN transp. entsorgen Vergüt.Entsorg. AN**
STLB-Bau 2025-04 087
Bau- und Abbruchabfälle, Boden, Steine und Baggergut,
nicht gefährlich, Abfallschlüssel nach AVV (Abfallverzeichnis-Verordnung) 170504 Boden/Stein,
nicht schadstoffbelastet, Werte gemäß Ersatzbaustoffverordnung 2023 sind eingehalten,
Charakterisierung Bodenmaterial Klasse BM-0 Lehm, Schluff nach EBV 2023, Anlage 1, Tabelle 3,
auf Baustelle lagernd, laden, mit LKW des AN transportieren, entsorgen, max. Gesamtgewicht ohne Beschränkung, zum zugelassenem Lager oder zur Anlage nach Wahl des AN, Vergütung der Entsorgung übernimmt AN.
Menge: 230,000 t

**09.17 Wässern der Rasenfläche**
Wässern der Rasenfläche,
zur Entnahme Wasser siehe Vorbemerkungen,
Mindestwassermenge je Arbeitsgang ca. 15 l/m2,
6 Arbeitsgänge, Abrechnung nach bewässerten Einheiten, der Preis der Einzelleistung errechnet sich aus dem Einheitspreis geteilt durch die Anzahl der Arbeitsgänge.

Rasen 100 m² x 6 Arbeitsgänge= 600 m
Menge: 600,000 m2

**09.18 Mähen von Rasenfläche, 4-6 Schnitte**
Mähen der Rasenfläche, in 4-6 Schnitten, Aufwuchshöhe bis 15 cm, Schnitthöhe 6 cm, Schnittgut inkl. Entsorgung.

Rasen 100 m² x 6 Arbeitsgänge= 600 m²
Menge: 600,000 m2

### Titel 10 Stundenlohnarbeiten

**10.1 Vorarbeiter/-in sämtliche Kosten/Zuschläge**
STLB-Bau 2025-10 091
Stundenlohnarbeiten durch Vorarbeiter/-in
der Verrechnungssatz für die jeweilige Arbeitskraft umfasst sämtliche Aufwendungen wie Lohn- und Gehaltskosten, Lohn- und Gehaltsnebenkosten, Zuschläge, lohngebundene und lohnabhängige Kosten, sonstige Sozialkosten, Gemeinkosten, Wagnis und Gewinn.
Menge: 10,000 h

**10.2 Arbeiter/-in sämtliche Kosten/Zuschläge**
STLB-Bau 2025-10 091
Stundenlohnarbeiten durch Arbeiter/-in
der Verrechnungssatz für die jeweilige Arbeitskraft umfasst sämtliche Aufwendungen wie Lohn- und Gehaltskosten, Lohn- und Gehaltsnebenkosten, Zuschläge, lohngebundene und lohnabhängige Kosten, sonstige Sozialkosten, Gemeinkosten, Wagnis und Gewinn.
Menge: 10,000 h

**10.3 Helfer/-in sämtliche Kosten/Zuschläge**
STLB-Bau 2025-10 091
Stundenlohnarbeiten durch Helfer/-in
der Verrechnungssatz für die jeweilige Arbeitskraft umfasst sämtliche Aufwendungen wie Lohn- und Gehaltskosten, Lohn- und Gehaltsnebenkosten, Zuschläge, lohngebundene und lohnabhängige Kosten, sonstige Sozialkosten, Gemeinkosten, Wagnis und Gewinn.
Menge: 10,000 h

**10.4 LKW Fahrer-in 5-8t**
STLB-Bau 2025-10 091
LKW, mit Fahrer/-in, einsetzen,
der Verrechnungssatz für die jeweilige Arbeitskraft umfasst sämtliche Aufwendungen wie Lohn- und Gehaltskosten, Lohn- und Gehaltsnebenkosten, Zuschläge, lohngebundene und lohnabhängige Kosten, sonstige Sozialkosten, Gemeinkosten, Wagnis und Gewinn,
der Verrechnungssatz für das Gerät umfasst sämtliche Aufwendungen für den Betrieb, Gemeinkosten, Wagnis und Gewinn, Nutzlast 5 bis 8 t.
Menge: 5,000 h

**10.5 Hydraulikbagger Fahrer-in 5-10t**
STLB-Bau 2025-10 091
Hydraulikbagger, mit Fahrer/-in, einsetzen,
der Verrechnungssatz für die jeweilige Arbeitskraft umfasst sämtliche Aufwendungen wie Lohn- und Gehaltskosten, Lohn- und Gehaltsnebenkosten, Zuschläge, lohngebundene und lohnabhängige Kosten, sonstige Sozialkosten, Gemeinkosten, Wagnis und Gewinn,
der Verrechnungssatz für das Gerät umfasst sämtliche Aufwendungen für den Betrieb, Gemeinkosten, Wagnis und Gewinn, Fahrwerk mit Ketten, Masse im Betriebszustand 5 bis 10 t.
Menge: 5,000 h

**10.6 Radlader Fahrer-in 18-37kW**
STLB-Bau 2025-10 091
Radlader, mit Fahrer/-in, einsetzen,
der Verrechnungssatz für die jeweilige Arbeitskraft umfasst sämtliche Aufwendungen wie Lohn- und Gehaltskosten, Lohn- und Gehaltsnebenkosten, Zuschläge, lohngebundene und lohnabhängige Kosten, sonstige Sozialkosten, Gemeinkosten, Wagnis und Gewinn,
der Verrechnungssatz für das Gerät umfasst sämtliche Aufwendungen für den Betrieb, Gemeinkosten, Wagnis und Gewinn, Motorleistung 18 bis 37 kW.
Menge: 5,000 h

**10.7 Abbruchhammer**
STLB-Bau 2025-10 091
Abbruchhammer, einsetzen,
der Verrechnungssatz für die jeweilige Arbeitskraft umfasst sämtliche Aufwendungen wie Lohn- und Gehaltskosten, Lohn- und Gehaltsnebenkosten, Zuschläge, lohngebundene und lohnabhängige Kosten, sonstige Sozialkosten, Gemeinkosten, Wagnis und Gewinn,
der Verrechnungssatz für das Gerät umfasst sämtliche Aufwendungen für den Betrieb, Gemeinkosten, Wagnis und Gewinn.
Menge: 5,000 h

**10.8 Rüttelpl. Bedienungspersonal 10-12kN**
STLB-Bau 2025-10 091
Rüttelplatte, mit Bedienungspersonal, einsetzen,
der Verrechnungssatz für die jeweilige Arbeitskraft umfasst sämtliche Aufwendungen wie Lohn- und Gehaltskosten, Lohn- und Gehaltsnebenkosten, Zuschläge, lohngebundene und lohnabhängige Kosten, sonstige Sozialkosten, Gemeinkosten, Wagnis und Gewinn,
der Verrechnungssatz für das Gerät umfasst sämtliche Aufwendungen für den Betrieb, Gemeinkosten, Wagnis und Gewinn, Wuchtkraft 10 bis 12 kN.
Menge: 5,000 h

**10.9 Fugenschneider Bedienungspersonal Schnitt-T bis 20cm Asphalt Beton**
STLB-Bau 2025-10 091
Fugenschneider, mit Bedienungspersonal, einsetzen,
der Verrechnungssatz für die jeweilige Arbeitskraft umfasst sämtliche Aufwendungen wie Lohn- und Gehaltskosten, Lohn- und Gehaltsnebenkosten, Zuschläge, lohngebundene und lohnabhängige Kosten, sonstige Sozialkosten, Gemeinkosten, Wagnis und Gewinn,
der Verrechnungssatz für das Gerät umfasst sämtliche Aufwendungen für den Betrieb, Gemeinkosten, Wagnis und Gewinn, Schnitttiefe bis 20 cm, für Asphalt und Beton.
Menge: 5,000 h

### Titel 11 Arbeiten nach Gartenschau

*Hinweis: Einbauzeitpunkt Spielgeräte*
Einbauzeitpunkt Spielgeräte
Folgende Ausstattungselemente können erst nach der Gartenschau eingebaut werden:
- Picknick-Kombi Henry
- Spielgerät Butterfly
- Hängematten

Die Fundamente können, wenn sie nicht parallel zum Einbau erfolgen müssen, schon hergestellt werden. Der Aufbau erfolgt nach Abschluss der Gartenschau im Herbst 2028.
Es wird dem Unternehmer freigestellt, die Elemente bis zum Einbau bei sich einzulagern, oder erst später zu bestellen. Alternativ besteht die Möglichkeit die Elemente beim städtischen Bauhof einzulagern.

Die Kosten je nach Variante sind in die Einheitspreise einzukalkulieren. Für das einlagern beim Bauhof fallen keine Gebühren an, jedoch ist der Transport durch den unternehmer zu organisieren.

Einbauzeitpunkt Ausstattung

Folgende Ausstattungselemente können erst nach der Gartenschau eingebaut werden:
- Fitnessgerät 5 Esslinger
- Hängematten

Die Fundamente können, wenn sie nicht parallel zum Einbau erfolgen müssen, schon hergestellt werden. Der Aufbau erfolgt nach Abschluss der Gartenschau im Herbst 2028.
Es wird dem Unternehmer freigestellt, die Elemente bis zum Einbau bei sich einzulagern, oder erst später zu bestellen. Alternativ besteht die Möglichkeit die Elemente beim städtischen Bauhof einzulagern.

Die Kosten je nach Variante sind in die Einheitspreise einzukalkulieren. Für das Einlagern beim Bauhof fallen keine Gebühren an, jedoch ist der Transport durch den Unternehmer zu organisieren.

Folgende Möbel werden bauseits geliefert und sind nach der Gartenschau einzubauen:
- 3x Bank Henry, Fa. Miramondo
- 2x Picknick-Kombi Henry, Fa Miramondo)
- 1x Mülleimer

Die Fundamente werden bereits vorher eingebaut und werden gesondert vergütet.

**11.1 abbrechen Befestigung ohne Bindemittel Schotter-Splitt-Brechsand-Gemisch nicht schadstoffbelastet 19kN/m3 D 30-40cm Geräteeinsatz mgl. Stoffe**
Totalabbruch der Befestigung ohne Bindemittel, aus Schotter-Splitt-Brechsand-Gemisch, nicht schadstoffbelastet,
Abfall ist nicht gefährlich, ohne Festlegung eines Zuordnungskriteriums LAGA/DepVO/EBV/RuVA, Wichte des Abbruchstoffes DIN EN 1991-1-1 19 kN/m3, Dicke über 30 bis 40 cm,
Geräteeinsatz ist möglich, max. Gesamtgewicht der Geräte ohne Beschränkung, Ausführung staubarm TRGS 559,
aufgenommene Stoffe sammeln und entsorgen.
Menge: 20,000 m3

**11.2 Laufsteg Stahlgitterrost verz B 500mm L 1000mm**
Gitterrost,
Laufsteg DIN EN 516 aus verzinktem Stahlgitterrost,
Breite 500 mm, Länge 1000 mm, Maschenweite 30x30mm, bündig in wassergebundene Decke einlegen,
als Scharrschutz.
Menge: 6,000 St

**11.3 Fitnessgerät Barren (inklusiv)**
Fitnessgerät Barren (inklusiv)
Mobilitätstraining,
Anordnung: Kombination aus Standard Barren & inklusivem Parallel-Barren
Informationsschild mit QR-Code: dieser führt zur animierten Darstellung der Übungen des Gerätes auf der Fitness-App.
Rollstuhlgerechter Zugang,
Multifunktionalität für inklusives Design gestaltet,
Zertifizierung nach DIN EN 16630,
Verankerungsart: Tiefenverankerung - StahlVerankerung Einbautiefe ca. (in cm): 90 Anzahl Verankerung ca.: 6
Maße Stahlpfosten ca. (in mm): Ø 101,6 x 2
Farbe Pulverbeschichtung Stahlpfosten: RAL7012/ basaltgrau,
Betongüte C25/ 30, Betonieren im Zuge der Montage,
Fallraum ca. (Länge x Breite in cm): 496 x 478Maximale freie Fallhöhe ca. (in cm): 99,
Gerätemaße ca. (Länge x Breite x Höhe in cm): 197 x 178 x 99,
bandverzinkte Stahlpfosten mit niedrigem Kohlenstoffgehalt,
zu 80 % aus wiederverwertetem Stahl, pulverbeschichtet langlebig bei allen Wetterbedingungen und Temperaturen, hitze- und feuchtigkeitsbeständig100% recycelbar
Holme aus feuerverzinktem Stahl; Ø ca. 38 mm
Holme aus feuerverzinktem Stahl; Ø ca. 38 mm
durch größeren Pfostenabstand und zusätzlich niedrigere Holme auch für Rollstuhlfahrer geeignet
Informationsscsild Fitness Polyamid (PA6)
Spezifikation Fitness-App
Unterstützung des frei zugänglichen Outdoor Fitness-Trainings; App fungiert als Personal Trainer- kostenloser Download möglich

Inkl. Betonfundament nach Herstellerangaben.
Inkl. Erdarbbeiten und Entsorgung.

Liefermöglichkeit:
KOMPAN GmbH
Deutschland
Raiffeisenstraße 13
24941 Flensburg
vertrieb@kompan.com (vertrieb@kompan.com)
Tel: 0461 77306-0
Fax: 0461 77306-35
www.kompan.de (www.kompan.de/)
Menge: 2,000 St

**11.4 Fitnessgerät Stretch-Station**
Fitnessgerät Stretch-Station
Mobilitätstraining,
Sprossenwand
Anzahl Klimmzugstange: 3,
Höhe Klimmzugstange ca. (in cm): 1x 169 / 2x 193,
Push Up-Station,
Höhen Push Up-Griffe ca. (in cm): 48/76/104/132,
speziell austauschbare Verbindungselemente für Stay-Fit Geräte,
Informationsschild mit QR-Code: dieser führt zur animierten Darstellung der Übungen des ,Gerätes auf der Fitness-App, für inklusives Design gestaltet
Zertifizierung nach DIN EN16630
Verankerungsart: Tiefenverankerung - Stahl,
Verankerung Einbautiefe ca. (in cm): 90,
Anzahl Verankerung ca.: 4,
Maße Stahlpfosten ca. (in mm): Ø 101,6 x 2,
Farbe Pulverbeschichtung Stahlpfosten: RAL7012/ basaltgrau,
Betongüte C25/ 30, Betonieren im Zuge der Montage,
Fallraum ca. (Länge x Breite in cm): 418 x 418,
Maximale freie Fallhöhe ca. (in cm): 93,
Gerätemaße ca. (Länge x Breite x Höhe in cm): 121 x 121 x 200,
pulverbeschichteter Stahlpfosten,
bandverzinkter Stahlpfosten mit geringem Kohlenstoffgehalt
zu 80% aus recycled post-consumer Material,
langlebig bei allen Wetterbedingungen und Temperaturen, hitze- und feuchtigkeitsbeständig,
Push-Up Station,
Stahlrohre feuerverzinkt, Ø ca. 38 x 2 mm,
verschiedene Griffhöhen variieren im Schwierigkeitsgrad,
Sprosse/ Stange aus feuerverzinktem Stahl, Ø ca. 38 x 2 mm,
Verbindungselement Stay Fit Gerät Verbinder aus druckgegossenem Aluminium,
Schrauben zur Befestigung der Verbinder aus Edelstahl,
durch Unterlegscheiben aus Zink geschützt,
Informationsschild Fitness Polyamid (PA6),
Fitness-App Unterstützung des frei zugänglichen Outdoor Fitness-Trainings; App fungiert als Personal Trainer,
kostenloser Download möglich.

Inkl. Betonfundament nach Herstellerangaben.
Inkl. Erdarbbeiten und Entsorgung.

Liefermöglichkeit:
KOMPAN GmbH
Deutschland
Raiffeisenstraße 13
24941 Flensburg
vertrieb@kompan.com (vertrieb@kompan.com)
Tel: 0461 77306-0
Fax: 0461 77306-35
www.kompan.de (www.kompan.de/)
Menge: 1,000 St

**11.5 Fitnessgerät Balace-Station**
Fitnessgerät Balace-Station
Mobilitätstraining,
bestehend aus:
Balance-Station,
Balance-Station Haltestange,
Balance Halbkugel,
Balance Twist,
Balance Step.
Step Farbe Rahmen für Step: RAL7012/ basaltgrau,
Informationsschild mit QR-Code: dieser führt zur animierten Darstellung der Übungen des Gerätes auf der Fitness-App,
Zertifizierung nach DIN EN16630,
Verankerungsart: Tiefenverankerung - Stahl,
Verankerung Einbautiefe ca. (in cm): 90,
Anzahl Verankerung ca.: 8,
Maße Stahlpfosten ca. (in mm): Ø 101,6 x 2,
Farbe Pulverbeschichtung Stahlpfosten: RAL7012/ basaltgrau,
Betongüte C25/ 30, Betonieren im Zuge der Montage,
Fallraum ca. (Länge x Breite in cm): 502 x 486,
Maximale freie Fallhöhe ca. (in cm): 25,
Gerätemaße ca. (Länge x Breite x Höhe in cm): 202 x 186 x 124,
pulverbeschichteter Stahlpfosten,
bandverzinkter Stahlpfosten mit geringem Kohlenstoffgehalt
zu 80% aus recycled post-consumer Material,
langlebig bei allen Wetterbedingungen und Temperaturen, hitze- und feuchtigkeitsbeständig,
Trittfläche für Step ca. 5 mm starke, feuerverzinkte Stahlplatte, in recyceltem Synthesekautschuk eingeformt, rutschfest,
Stützrahmen für Step Carbonstahl mit feuerverzinkter Oberfläche, pulverbeschichtet, Ø ca. 48,3 x 4 mm,
Spezifikation ROSTA-Element aus Gusseisen,
Sprosse/ Stange aus feuerverzinktem Stahl, Ø ca. 38 x 2 mm,
Balance Halbkugel aus SBR-Granulatgummi, Ø ca. 500 x Höhe ca. 250 mm,
Balance Twist HDPE Platte aus EcoCore™ - Stärke ca. 19 mm, umrandet mit EPDM Gummi EcoCore™ besteht zu >95% aus recyceltem Post-Consumer-Abfall, vollständig recyclebar,
Ø ca. 414 mm, Höhe ca. 220 mm,
Gleitlager aus Polyoxymethylen,
Balance Step HDPE Platte aus EcoCore™ - Stärke ca. 19 mm, umrandet mit EPDM Gummi EcoCore™ besteht zu >95% aus recyceltem Post-Consumer-Abfall, vollständig recyclebar,
Ø ca. 414 mm, Höhe ca. 218 mm,
elastische Neigung in jede Richtung durch doppeltes ROSTA-Element,
Informationsschild Fitness aus Polyamid (PA6),
Fitness-App Unterstützung des frei zugänglichen Outdoor Fitness-Trainings; App fungiert als Personal Trainer
kostenloser Download möglich.

Inkl. Betonfundament nach Herstellerangaben.
Inkl. Erdarbbeiten und Entsorgung.

Liefermöglichkeit:
KOMPAN GmbH
Deutschland
Raiffeisenstraße 13
24941 Flensburg
vertrieb@kompan.com (vertrieb@kompan.com)
Tel: 0461 77306-0
Fax: 0461 77306-35
www.kompan.de (www.kompan.de/)
Menge: 1,000 St

**11.6 Zulage Fitnessgeräte**
*** Pauschalposition
Zulage für die drei vorgenannten Fitnessgeräte,
(2xBarren, 1xStretch-Station, 1xBalance-Station)
Pulverbeschichtete Bereiche in Sonderfarbe
RAL: 020 70 20 Rosenholzapricot
Menge: 1,000 psch

**11.7 Hängematte**
Hängematte
Freistehendes Spielgerät Hängematten-Bett
Zertifizierung nach EN1176
Verankerungsart: Tiefenverankerung - Stahl
Verankerung Einbautiefe ca. (in cm): 100
Anzahl Verankerung ca.: 2
Maße Pfosten ca. (in mm): Ø 101,6 x 3
Farbe Pulverbeschichtung Stahlpfosten: RAL7016/anthrazitgrau
Betongüte C25/ 30, sofern erforderlich
Montage nach Anleitung des Herstellers
Betonieren im Zuge der Montage
Fallraum ca. (Länge x Breite in cm): 696 x 430
Maximale freie Fallhöhe ca. (in cm): 100
Gerätemaße ca. (Länge x Breite x Höhe in cm): 396 x 77 x 138
Spezifikation Stahlpfosten
Innen und außen feuerverzinkt
langlebig bei allen Wetterbedingungen und Temperaturen, hitzebeständig enthält keine schädlichen Materialien oder Zusatzstoffe
Hängematten-Bett aus stahlverstärkten, geflochtenen ca. 16 mm PES-Seilen; hohe Festigkeit, abriebfest und UV-beständig
Seilschlaufen mit Verbindern aus Nylon (PA6)
Bügelaufhängungen aus Edelstahl; beweglich über 2 Achsen; mit Verdrehsicherung.

Inkl. Betonfundament nach Herstellerangaben.
Inkl. Erdarbbeiten und Entsorgung.

Liefermöglichkeit:
KOMPAN GmbH
Deutschland
Raiffeisenstraße 13
24941 Flensburg
vertrieb@kompan.com (vertrieb@kompan.com)
Tel: 0461 77306-0
Fax: 0461 77306-35
www.kompan.de (www.kompan.de/)
Menge: 3,000 St

**11.8 Zulage Hängematten**
*** Pauschalposition
Zulage Hängematten,
Pulverbeschichtete Bereiche in Sonderfarbe
RAL: 020 70 20 Rosenholzapricot
Menge: 1,000 psch

**11.9 Abfallbehälter Montage, Lieferung bauseits**
*** Pauschalposition
Abfallbehälter l
Hersteller: NUSSER
Modell: A7GAD-S60/ S90 CITYrund
Ausstattung: 90 l, mit Ascher im gewölbtem Dach
Farbe: DB 703, anthrazit-eisenglimmer

Montage auf Asphaltbelag,
Lieferung bauseits.
Menge: 1,000 psch

**11.10 Bank Henry Montage, Lieferung bauseits**
Bank Henry,
mit Rückenlehne und Armlehnen,
Metallgestell pulverbeschichtet RAL 7024,
Sitzauflagen Holz Lärche unbehandelt,
L194xD62xH84cm,
Artikelnummer 1106 0306,
inkl. Verschraubung auf Fundament.

Flächen gefertigt aus Latten in Lärchenholz.
Holzoberfläche der Lärchenholzlatten: unbehandelt
Latten aus europäischen Lärchenholz
Holzqualität 0-1 lt. österreichischen Holzhandelsnuancen, annähernd astfrei, ohne Blaufäulestellen, kernfrei
und ohne Kernausschnitt, keine offenen Harzgallen,
keine Endrisse, Holzfeuchtigkeit ca. 12% +/-2%.
Lattenquerschnitt 80x34mm. Länge 1940mm.
Alle Kanten sind fachgerecht gehobelt und geschliffen;
alle Kanten längsseitig mit einem Radius 4mm. Alle Kanten stirnseitig gefast 4mm.
Die beiden horizontalen Oberflächen sind leicht geriffelt. Die Oberflächen unbehandelt.

Die Stahlrahmen sind für Bank mit Rücken- und Armlehne,
für Bodenverschraubung vorbereitet.
Stahlteile gefertigt aus Flachstahl 50x10mm und 30x5mm, Materialgüte S235JRG2 - EN 10025.
Die Behandlung aller Stahloberflächen erfolgt im Mehrschichtverfahren und gewährleistet die Schutzdauer H
(high = mehr als 15 Jahre) gemäß DIN EN ISO 12944-5. Folgender Schichtaufbau kommt zur Anwendung:
1.) Grundbeschichtung: Feuerverzinkung gemäß DIN EN ISO 1461, Mindestschichtstärke nach DIN 50976
(mind. 80 µm), alle Zinkoberflächen geputzt und frei von Zinkspitzen sowie sonstigen Unebenheiten;
2.) Zwischenbeschichtung: Vorbehandlung gemäß DIN EN ISO 12944, gebeizt, Eisen-phosphatiert,
Wasser-gespült und passiviert;
3.) Endbeschichtung: Hochtemperatur-Pulverbeschichtung gemäß DIN 55633 und DIN EN ISO 12944-4
Kategorie C3-G3.01, mit leicht strukturierter Oberfläche, Schichtstärke nach ISO 2360, Haftfestigkeit nach
ISO 53151, Gitterschnittkennwert GT2.

Verbindung der Stahlteile mit den Holzlatten mittels M6x30 Senkkopfschrauben mit Innensechskant und
Innendorn nach DIN 7991 INOX A2 und Gewindemuffen M6 gegen unsachgemäße Öffnung der Verbindungen
durch Vandalen sowie Holzschrauben mit Innensechsrund 5x30 verzinkt blau.

Verschraubung mit dem Untergrund über 10x70 Gestellschrauben mit Sechskantkopf und Dübeln oder Vergleichbares.

Liefrung bauseits.

Hersteller:
miramondo public design GmbH
Miramondostrasse 6
2504 Sooss - Austria
office@miramondo.com
www.miramondo.com
Menge: 3,000 St

**11.11 Picknick-Kombi Henry Montage, Lieferung bauseits**
Picknick-Kombi Henry,
bestehend aus zwei Hockerbänken und einem Tisch,
Metallgestell pulverbeschichtet RAL 7024,
Sitzauflagen Holz Lärche unbehandelt,
Tisch
L194xD75xH76cm,
Artikelnummer 1106 1106,

Bank
L194xD46xH46cm
Artikelnummer 1106 0906,

inkl. Verschraubung auf Fundament.

Flächen gefertigt aus Latten in Lärchenholz.
Holzoberfläche der Lärchenholzlatten: unbehandelt
Latten aus europäischen Lärchenholz
Holzqualität 0-1 lt. österreichischen Holzhandelsnuancen, annähernd astfrei, ohne Blaufäulestellen, kernfrei
und ohne Kernausschnitt, keine offenen Harzgallen,
keine Endrisse, Holzfeuchtigkeit ca. 12% +/-2%.
Lattenquerschnitt 80x34mm. Länge 1940mm.
Alle Kanten sind fachgerecht gehobelt und geschliffen;
alle Kanten längsseitig mit einem Radius 4mm. Alle Kanten stirnseitig gefast 4mm.
Die beiden horizontalen Oberflächen sind leicht geriffelt. Die Oberflächen unbehandelt.

Die Stahlrahmen sind für Bank mit Rücken- und Armlehne,
für Bodenverschraubung vorbereitet.
Stahlteile gefertigt aus Flachstahl 50x10mm und 30x5mm, Materialgüte S235JRG2 - EN 10025.
Die Behandlung aller Stahloberflächen erfolgt im Mehrschichtverfahren und gewährleistet die Schutzdauer H
(high = mehr als 15 Jahre) gemäß DIN EN ISO 12944-5. Folgender Schichtaufbau kommt zur Anwendung:
1.) Grundbeschichtung: Feuerverzinkung gemäß DIN EN ISO 1461, Mindestschichtstärke nach DIN 50976
(mind. 80 µm), alle Zinkoberflächen geputzt und frei von Zinkspitzen sowie sonstigen Unebenheiten;
2.) Zwischenbeschichtung: Vorbehandlung gemäß DIN EN ISO 12944, gebeizt, Eisen-phosphatiert,
Wasser-gespült und passiviert;
3.) Endbeschichtung: Hochtemperatur-Pulverbeschichtung gemäß DIN 55633 und DIN EN ISO 12944-4
Kategorie C3-G3.01, mit leicht strukturierter Oberfläche, Schichtstärke nach ISO 2360, Haftfestigkeit nach
ISO 53151, Gitterschnittkennwert GT2.

Verbindung der Stahlteile mit den Holzlatten mittels M6x30 Senkkopfschrauben mit Innensechskant und
Innendorn nach DIN 7991 INOX A2 und Gewindemuffen M6 gegen unsachgemäße Öffnung der Verbindungen
durch Vandalen sowie Holzschrauben mit Innensechsrund 5x30 verzinkt blau.

Verschraubung mit dem Untergrund über 10x70 Gestellschrauben mit Sechskantkopf und Dübeln oder Vergleichbares.

Montage auf Fundament, Lieferung bauseits.

Hersteller:
miramondo public design GmbH
Miramondostrasse 6
2504 Sooss - Austria
office@miramondo.com
www.miramondo.com
Menge: 2,000 St

**11.12 Vorhandene Schottertragschicht, bauseits erstellt,**
Vorhandene Schottertragschicht, bauseits erstellt,
nachplanieren und verdichten, als Planum Verkehrsflächen,
Auf- und Abtrag bis 10 cm, Massenausgleich im Bereich des
Planums. Liefern von zusätzlichen Baustoffen wird gesondert
vergütet.Abweichung von der Sollhöhe +/- 2cm,
Verformungsmodul EV2 mind. 45 MN/m².
Menge: 150,000 m2

**11.13 Dynamische Schicht Baustoffgemisch dyn. Schicht 0/16 D 60mm**
STLB-Bau 2026-04 080
Dynamische Schicht für wassergebundene Wege, aus Baustoffgemisch für dynamische Schicht für wassergebundene Wege, natürliche Gesteinskörnung TL Gestein, Körnung 0/16, Schichtdicke 60 mm, zulässige Abweichung von der Nennhöhe +/- 10 mm.
Menge: 150,000 m2

**11.14 DSoB Gemisch DoB 0/8 D 4cm**
Deckschicht ohne Bindemittel FLL Fachbericht wassergebundene Wege, aus Baustoffgemisch für Deckschichten ohne Bindemittel, natürliche Gesteinskörnung TL Gestein, Körnung 0/8, Schichtdicke 4 cm, zulässige Abweichung von der Sollhöhe 2 cm, Abweichung von der Ebenheit innerhalb einer 4 m langen Messstrecke bis 1,5 cm.

Liefernachweis :

Schotterwerk Brugger GmbH
An der L438
78589 Dürbheim

Sorte 150 Kalk-Brechsand
Wassergebundene Decke 0/8 dosiert
Menge: 150,000 m2

**11.15 Schotterrasensubstrat**
Schotterrasensubstrat
Gebrauchsfertiges Spezialsubstrat zur Begrünung von Parkflächen und Feuerwehrstraßen.

Verwendung / Vorzüge:
befahrbares Rasensubstrat zur Begrünung von Hauszufahrten, Feuerwehrzufahrten, Parkplätzen usw. auf Tiefgaragen, Betondecken und Flächen ohne Bodenschluss;
frostsichere begrünbare Trag- Deckschicht nach ZTV- Schichten ohne Bindemittel im Straßenbau (ZTV-SoB-StB) für Verkehrsflächen bis EV2 >100 MN/m² Tragfähigkeit;
mit erhöht. Gesamtporenvolumen und Wasserkapazität für Einbau auf Flächen ohne Bodenschluss;
entspricht den FLL-Richtlinien für "begrünbare Flächenbefestigungen" (FLL-BB)

Zusammensetzung:
Naturschotter und-splitt; Ziegelsplitt; Carbosand, Kompost;

Vegetationstechnische Eigenschaften:
verrüttelungsstabil, korngestuft: Körnung 0 /32 mm Korngrößenverteilung: entsp. Sieblinienband FLL-BB
Schlämmkorngehalt (d < 0,063 mm): ca. 5,5 Masse -%
(gemessen bei Sollverdichtung)
Sandkorngehalt (d = 0,063 - 2 mm): ca. 21 Masse -%
Kieskorngehalt (d = 2 - 32 mm): ca. 73 Masse -%
Gesamtporenvolumen: ca. 42,5 Volumen -%
Luftgehalt LK bei WKmax: ca. 17,5 Volumen -%
Wasserspeicherfähigkeit bei pF 1,8: ca. 25 Volumen -%
Wasserdurchlässigkeit mod. kF: 0,04 cm/s (4 x 10-4 m/s)
pH - Wert: ca. 8
Salzgehalt, elektr. Leitfähigkeit: ca. 104 mg / 100 g TS
Anteil an organischer Substanz: ca. 1,2 Masse -%

Dichten:
ca. 1300 kcbm (lockere Schüttdichte nach DIN 1097-3)
ca. 1450 kg/cbm (nach maschineller Verdichtung)

Setzungsfaktor:
ca. 33% bei maschineller Verdichtung

Auslieferung:
corthum Nordschwarzwald GmbH
Menge: 30,000 m3

**11.16 Feinplanum Rasenfläche BG3a GU**
STLB-Bau 2026-04 003
Feinplanum für Rasenfläche, zulässige Abweichung von der Ebenheit bei 4 m 3 cm/bei 2 m 2 cm (Kategorie 4) DIN 18917, Anschlüsse an Kanten, Wege- und Platzbeläge 2 cm tiefer, Steine von mehr als 5 cm Durchmesser und schwer verrottbare Pflanzenteile ablesen, anfallende Stoffe zur Abfuhr auf Haufen setzen, Bodengruppe 3a DIN 18915 (schwach bindig, sandig), eine Bodengruppe, Bodengruppe 1 GU DIN 18196 (Kies-Schluff-Gemisch).
Menge: 100,000 m2

**11.17 Rasenansaat Regiosaatgut UG11 ansäen**
Regiosaatgut (gem. Empfehlung für Begrünungen mit gebietseigenem Saatgut der FLL) liefern und im Trockensaatverfahren nach DIN 18917 ansäen.
Begrünung auf saatfertig vorbereitetem Oberboden nach DIN 18915, gleichmäsig ausbringen und andrücken

70% Gräser / 30% Kräuter & Leguminosen UG 11 - Südwestdeutsches Bergland nach RegioZert® Saatstärke: 3 - 5 g/m²; in Böschungslagen bis 7 g/m² + zusätzlich Ammensaat von 2 g/m²

mit Neigungen von 1:4 bis 1:2, Nachweis der Stoffe durch Vorlage von Lieferscheinen bzw. Wiegekarten, Abbrechnung nach m².
Menge: 100,000 m2

**11.18 Wässern der Wiesenfläche**
Wässern der Wiesenfläche, Streuobstwiese,
zur Entnahme Wasser siehe Vorbemerkungen,
Mindestwassermenge je Arbeitsgang ca. 15 l/m2,
6 Arbeitsgänge, Abrechnung nach bewässerten Einheiten, der Preis der Einzelleistung errechnet sich aus dem Einheitspreis geteilt durch die Anzahl der Arbeitsgänge.

Wiese 100 m² x 6 Arbeitsgänge= 600 m
Menge: 600,000 m2

**11.19 Mähen von Mähwiese, 2-3 Schnitte**
Mähen von Mähwiese, in 1-2 Schnitte, Aufwuchshöhe bis 50 cm, Schnitthöhe 10 cm, Ausführung Mitte Juni und Mitte Oktober, Schnittgut inkl. Entsorgung.

Wiese 100 m² x 2 Arbeitsgänge= 200 m²
Menge: 200,000 m2

**11.20 Wassergebunden Decke überarbeiten.**
Wassergebunden Decke überarbeiten.

Decke im erdfeuchten Zustand statisch walzen - Walzengewicht ca. 0,8 bis 2,0 to.
Übermäßiges loses Korn (falls vorhanden): erdfeuchte Deckschicht ca. 3 cm tief lockern durch
Kreil o. Eisenrechen, Korndurchmischung wieder herstellen, sodann planieren und einwalzen.
Beim Walzen soll der Belag mind. 3 cm tief durchfeuchtet sein (erdfeucht, nicht naß!).

Laub und organisches Material sowie Unrat sollte zeitnah von der Decke entfernt werden (z.B. händisch mit Laubrechen, Laubgebläse oder mit hochgestelltem Sichelmäher), die lose Splittkörnung aber liegen lassen (also nicht mit Besen abkehren!).

Unkrautbewuchs mitsamt Wurzeln herausziehen (Wegedecke muß feucht sein). Gelockerte Wegekörnung danach wieder planieren und fest anstampfen.
Menge: 150,000 m²
